# Remplacement d'une lampe par une lampe LED

- Propriété du fichier: CYPE INGENIEROS, S.A.
- Format: FIEBDC-3/2002
- Zone géographique: Algérie
- Devise: DZD
- Coûts indirects: 3.00 %
- Frais généraux: 13.00 %
- Bénéfice: 6.00 %
- TVA: 19.00 %

## R Rénovation énergétique

### RI Éclairage

#### RIA Lampes

**RIA010** U Remplacement d'une lampe par une lampe LED.
Rénovation énergétique dans le système d'éclairage du bâtiment via le remplacement d'une lampe par une lampe à incandescence led en verre finition mate, culot E27, classe d'efficacité énergétique D, de 3,4 W (équivalent à une lampe à incandescence de 40 W de puissance), couleur blanc chaud, température de couleur 2200 K, indice de reproduction chromatique supérieure à 90, flux lumineux 470 lumens. Comprend le démontage de la lampe existante avec des moyens manuels, le retrait et le chargement manuel dans le camion ou la benne.
Inclut: Démontage de la lampe. Charge manuelle du matériau démonté dans le camion ou la benne. Implantation. Mise en place de la lampe. Contrôle de son bon fonctionnement.
Critère pour le métré: Nombre d'unités prévues, selon documentation graphique du Projet.
Critère pour le mémoire: On mesurera le nombre d'unités réellement exécutées selon les spécifications du Projet.

| Code | U | Désignation | Quantité | Prix | Montant |
|---|---|---|---|---|---|
| mt34llg010aap | U | Lampe à incandescence led en verre finition mate, culot E27, classe d'efficacité énergétique D, de 3,4 W (équivalent à une lampe à incandescence de 40 W de puissance), couleur blanc chaud, température de couleur 2200 K, indice de reproduction chromatique supérieure à 90, flux lumineux 470 lumens. (matériau) | 1.000 | 2370.90 | 2370.90 |
| mo003 | h | Compagnon professionnel III/CP2 électricien. (main-d'œuvre) | 0.025 | 717.33 | 17.93 |
| mo102 | h | Ouvrier professionnel II/OP électricien. (main-d'œuvre) | 0.025 | 520.85 | 13.02 |
| % | % | Frais de chantier des unités d'ouvrage | 2 % | 2401.85 | 48.04 |
|  |  | Coûts directs |  |  | 2449.89 |
