# Filet vertical de protection, type écran, en bord périphérique de plancher

- Propriété du fichier: CYPE INGENIEROS, S.A.
- Format: FIEBDC-3/2002
- Zone géographique: Algérie
- Devise: DZD
- Coûts indirects: 3.00 %
- Frais généraux: 13.00 %
- Bénéfice: 6.00 %
- TVA: 19.00 %

## S Sécurité et santé

### SC Équipements de protection collective

#### SCK Protection des ouvertures verticales

**SCK010** m Filet vertical de protection, type écran, en bord périphérique de plancher.
Filet vertical de protection, type écran, de polyamide de haute ténacité, de couleur blanche, avec corde de filet de calibre 4 mm et plinthe en maille de polyéthylène haute densité, de couleur verte, ancré en about de plancher tous les 50 cm avec ancrages expansibles en acier galvanisé à chaud, pour fermer complètement le vide existant entre deux plancher le long de tout son périmètre, pendant les travaux en intérieur, à un étage de jusqu'à 3 m de hauteur libre. Comprend corde de liaison en polypropylène, pour unir les filets.
Critère pour le métré: Longueur mesurée selon Plan général de coordination en matière de sécurité et de protection de la santé.
Critère pour le mémoire: La longueur mesurée sera celle réellement montée selon spécifications d'Étude ou d'Étude Basique de Sécurité et Santé.

| Code | U | Désignation | Quantité | Prix | Montant |
|---|---|---|---|---|---|
| mt50spr015 | m² | Filet vertical de protection, en polyamide de haute ténacité, de couleur blanche. Corde de filet de calibre 4 mm. Configuration du filet en losange. (matériau) | 3.500 | 182.87 | 640.05 |
| mt50spr170a | m | Corde de liaison NF EN 1263-1 N en polypropylène de haute ténacité, avec traitement aux rayons UV, D=8 mm et charge de rupture supérieure à 7,5 kN. (matériau) | 0.210 | 20.47 | 4.30 |
| mt50spr050 | m² | Bâche en polyéthylène haute densité, avec traitement ultraviolet, couleur verte, 60% de pourcentage de coupe-vent, avec des trous tous les 20 cm sur tout le périmètre. (matériau) | 0.300 | 61.40 | 18.42 |
| mt50spr140d | U | Ancrage expansif de 8x60 mm, en acier galvanisé à chaud. (matériau) | 2.300 | 81.87 | 188.30 |
| mo119 | h | Compagnon professionnel III/CP2 Sécurité et Santé. (main-d'œuvre) | 0.132 | 698.09 | 92.15 |
| mo120 | h | Ouvrier Sécurité et Santé. (main-d'œuvre) | 0.132 | 502.77 | 66.37 |
| % | % | Frais de chantier des unités d'ouvrage | 2 % | 1009.59 | 20.19 |
|  |  | Coûts directs |  |  | 1029.78 |
