# Dispositif d'ancrage textile fixé mécaniquement à la structure en béton

- Propriété du fichier: CYPE INGENIEROS, S.A.
- Format: FIEBDC-3/2002
- Zone géographique: Algérie
- Devise: DZD
- Coûts indirects: 3.00 %
- Frais généraux: 13.00 %
- Bénéfice: 6.00 %
- TVA: 19.00 %

## S Sécurité et santé

### SC Équipements de protection collective

#### SCL Lignes et dispositifs d'ancrage

**SCL090** U Dispositif d'ancrage textile fixé mécaniquement à la structure en béton.
Dispositif d'ancrage pour fixation mécanique au parement en béton, de 700 mm de longueur, constitué de sangle en polyester; 1 piton à une extrémité, avec connexion filetée et 1 anneau à l'autre extrémité, amortissable en 1 utilisation et la cheville à expansion métallique, la rondelle et l'écrou, pour assurer un travailleur.
Critère pour le métré: Nombre d'unités prévues, selon Plan général de coordination en matière de sécurité et de protection de la santé.
Critère pour le mémoire: On mesurera le nombre d'unités réellement mises en place selon spécifications d'Étude ou d'Étude Basique de Sécurité et Santé.

| Code | U | Désignation | Quantité | Prix | Montant |
|---|---|---|---|---|---|
| mt50spd030a | U | Dispositif d'ancrage pour fixation mécanique au parement en béton, de 700 mm de longueur, constitué de sangle en polyester; 1 piton à une extrémité, avec connexion filetée et 1 anneau à l'autre extrémité, classe A1. (matériau) | 1.000 | 786.72 | 786.72 |
| mt50spd035 | U | La cheville à expansion métallique, la rondelle et l'écrou. (matériau) | 1.000 | 86.75 | 86.75 |
| mo120 | h | Ouvrier Sécurité et Santé. (main-d'œuvre) | 0.066 | 502.77 | 33.18 |
| % | % | Frais de chantier des unités d'ouvrage | 2 % | 906.65 | 18.13 |
|  |  | Coûts directs |  |  | 924.78 |
