# Urinoir en porcelaine sanitaire, fonctionnement sans eau

- Propriété du fichier: CYPE INGENIEROS, S.A.
- Format: FIEBDC-3/2002
- Zone géographique: Algérie
- Devise: DZD
- Coûts indirects: 3.00 %
- Frais généraux: 13.00 %
- Bénéfice: 6.00 %
- TVA: 19.00 %

## T Équipements techniques

### TB Équipements sanitaires

#### TBW WC et urinoirs

**TBW170** U Urinoir en porcelaine sanitaire, fonctionnement sans eau.
Urinoir en porcelaine sanitaire, fonctionnement sans eau, avec évacuation visible, système de blocage des mauvaises odeurs, couleur blanche, de 390x300x240 mm. Comprend grille d'évacuation et jeu de fixation et le silicone pour le scellement des joints.
Inclut: Implantation. Mise en place et fixation de l'appareil. Montage de la bonde. Connexion au réseau d'évacuation. Contrôle de son bon fonctionnement. Scellement des joints.
Critère pour le métré: Nombre d'unités prévues, selon documentation graphique du Projet.
Critère pour le mémoire: On mesurera le nombre d'unités réellement mises en place selon les spécifications du Projet.

| Code | U | Désignation | Quantité | Prix | Montant |
|---|---|---|---|---|---|
| mt30uap010aa | U | Urinoir en porcelaine sanitaire, fonctionnement sans eau, avec évacuation visible, système de blocage des mauvaises odeurs, couleur blanche, de 390x300x240 mm; y compris grille d'évacuation et jeu de fixation. (matériau) | 1.000 | 112467.20 | 112467.20 |
| mt30www005 | U | Cartouche de 300 ml de silicone acide monocomposant, fongicide, pour le scellement des joints en milieux humides. (matériau) | 0.012 | 1497.23 | 17.97 |
| op00ato010 |  | Tournevis. | 1.000 | 0.00 | 0.00 |
| op00mar010 |  | Marteau. | 1.000 | 0.00 | 0.00 |
| op00tal010 |  | Perceuse. | 1.000 | 0.00 | 0.00 |
| mo008 | h | Compagnon professionnel III/CP2 plombier. (main-d'œuvre) | 1.674 | 719.99 | 1205.26 |
| % | % | Frais de chantier des unités d'ouvrage | 2 % | 113690.43 | 2273.81 |
|  |  | Coûts directs |  |  | 115964.24 |
