# Thermostat pour système de chauffage par plafond ou plancher chauffants

- Propriété du fichier: CYPE INGENIEROS, S.A.
- Format: FIEBDC-3/2002
- Zone géographique: Algérie
- Devise: DZD
- Coûts indirects: 3.00 %
- Frais généraux: 13.00 %
- Bénéfice: 6.00 %
- TVA: 19.00 %

## T Équipements techniques

### TC ECS et chauffage

#### TCL Électricité

**TCL100** U Thermostat pour système de chauffage par plafond ou plancher chauffants.
Thermostat programmateur, digital, avec communication par radiofréquence, avec récepteur pour thermostat programmateur. Totalement monté, connecté et testé.
Inclut: Connexion électrique avec les émetteurs et avec le réseau électrique fournisseur.
Critère pour le métré: Nombre d'unités prévues, selon documentation graphique du Projet.
Critère pour le mémoire: On mesurera le nombre d'unités réellement exécutées selon les spécifications du Projet.

| Code | U | Désignation | Quantité | Prix | Montant |
|---|---|---|---|---|---|
| mt38ilo510a | U | Thermostat programmateur, digital, avec communication par radiofréquence. (matériau) | 1.000 | 29223.76 | 29223.76 |
| mt38ilo515a | U | Récepteur pour thermostat programmateur, avec communication par radiofréquence. (matériau) | 1.000 | 16699.29 | 16699.29 |
| mt35aia010a | m | Tube souple en PVC, annelé, de couleur noire, de 16 mm de diamètre nominal, pour canalisation encastrée dans des parois maçonnées (horizontales et verticales). Résistance à la compression 320 N, résistance à l'impact 1 joule, température de travail -5°C jusqu'à 60°C, avec degré de protection IP545 selon NF EN 60529, non propagateur de la flamme. Selon NF EN 61386-1 et NF EN 61386-22. (matériau) | 3.000 | 46.73 | 140.19 |
| mt35cun020a | m | Câble unipolaire ES07Z1-K (AS), sa tension assignée étant de 450/750 V, réaction au feu classe Cca-s1b,d1,a1 selon FR EN 50575, avec conducteur multifilaire de cuivre classe 5 (-K) de 1,5 mm² de section, avec isolation de composé thermoplastique à base de polyoléfine sans halogènes à faible émission de fumées et de gaz corrosifs (Z1). (matériau) | 9.000 | 73.15 | 658.35 |
| mo004 | h | Compagnon professionnel III/CP2 chauffagiste. (main-d'œuvre) | 0.122 | 548.23 | 66.88 |
| mo103 | h | Ouvrier professionnel II/OP chauffagiste. (main-d'œuvre) | 0.122 | 397.75 | 48.53 |
| % | % | Frais de chantier des unités d'ouvrage | 2 % | 46837.00 | 936.74 |
|  |  | Coûts directs |  |  | 47773.74 |
