# Bouche de charge pour réservoir de combustible liquide

- Propriété du fichier: CYPE INGENIEROS, S.A.
- Format: FIEBDC-3/2002
- Zone géographique: Algérie
- Devise: DZD
- Coûts indirects: 3.00 %
- Frais généraux: 13.00 %
- Bénéfice: 6.00 %
- TVA: 19.00 %

## T Équipements techniques

### TC ECS et chauffage

#### TCQ Combustibles liquides

**TCQ130** U Bouche de charge pour réservoir de combustible liquide.
Bouche de charge pour réservoir de combustible liquide, en laiton, de 4", mise en place vie l'union vissée et logée dans un regard de récupération des écoulements en polyéthylène haute densité. Totalement montée, connectée et testée.
Inclut: Implantation. Mise en place du regard. Montage, mise en place et fixation de la bouche de charge. Connexion. Mise en place du couvercle.
Critère pour le métré: Nombre d'unités prévues, selon documentation graphique du Projet.
Critère pour le mémoire: On mesurera le nombre d'unités réellement exécutées selon les spécifications du Projet.

| Code | U | Désignation | Quantité | Prix | Montant |
|---|---|---|---|---|---|
| mt38dep003d | U | Bouche de charge, en laiton, de 4", à visser. (matériau) | 1.000 | 24865.10 | 24865.10 |
| mt38dep750a | U | Regard de récupération des écoulements, en polyéthylène haute densité, de 394 mm de diamètre et 381 mm de hauteur, avec couvercle en fonte de fer et vanne de drainage. (matériau) | 1.000 | 39630.48 | 39630.48 |
| mo020 | h | Compagnon professionnel III/CP2 construction. (main-d'œuvre) | 0.249 | 533.51 | 132.84 |
| mo113 | h | Ouvrier d'exécution I/OE1 construction. (main-d'œuvre) | 0.249 | 383.74 | 95.55 |
| mo004 | h | Compagnon professionnel III/CP2 chauffagiste. (main-d'œuvre) | 0.249 | 548.23 | 136.51 |
| mo103 | h | Ouvrier professionnel II/OP chauffagiste. (main-d'œuvre) | 0.249 | 397.75 | 99.04 |
| % | % | Frais de chantier des unités d'ouvrage | 2 % | 64959.52 | 1299.19 |
|  |  | Coûts directs |  |  | 66258.71 |
