# Projecteur sur rail électrifié monophasé

- Propriété du fichier: CYPE INGENIEROS, S.A.
- Format: FIEBDC-3/2002
- Zone géographique: Algérie
- Devise: DZD
- Coûts indirects: 3.00 %
- Frais généraux: 13.00 %
- Bénéfice: 6.00 %
- TVA: 19.00 %

## T Équipements techniques

### TE Éclairage

#### TEI Équipements intérieurs

**TEI170** U Projecteur sur rail électrifié monophasé.
Projecteur d'aluminium injecté, de couleur noire, avec tige en aluminium anodisé finition brillante et boîtier électrique en composé thermoplastique, non réglable, de 16 W, alimentation à 220/240 V et 50-60 Hz, de 67 de diamètre et 145 mm de hauteur, avec lampe LED non remplaçable, température de couleur 3000 K, optique constitué de réflecteur à rendement élevé, faisceau de lumière intensif 15°, indice de reproduction chromatique supérieure à 95, flux lumineux 742 lumens, degré de protection IP20. Installation sur rail électrifié monophasé.
Critère d'évaluation économique: Le prix ne comprend pas le rail électrifié monophasé.
Inclut: Implantation. Montage, connexion et contrôle de son bon fonctionnement.
Critère pour le métré: Nombre d'unités prévues, selon documentation graphique du Projet.
Critère pour le mémoire: On mesurera le nombre d'unités réellement exécutées selon les spécifications du Projet.

| Code | U | Désignation | Quantité | Prix | Montant |
|---|---|---|---|---|---|
| mt34lle230aa | U | Projecteur pour rail électrifié monophasé, d'aluminium injecté, de couleur noire, avec tige en aluminium anodisé finition brillante et boîtier électrique en composé thermoplastique, non réglable, de 16 W, alimentation à 220/240 V et 50-60 Hz, de 67 de diamètre et 145 mm de hauteur, avec lampe LED non remplaçable, température de couleur 3000 K, optique constitué de réflecteur à rendement élevé, faisceau de lumière intensif 15°, indice de reproduction chromatique supérieure à 95, flux lumineux 742 lumens, degré de protection IP20. (matériau) | 1.000 | 28957.87 | 28957.87 |
| mo003 | h | Compagnon professionnel III/CP2 électricien. (main-d'œuvre) | 0.122 | 548.23 | 66.88 |
| mo102 | h | Ouvrier professionnel II/OP électricien. (main-d'œuvre) | 0.122 | 397.75 | 48.53 |
| % | % | Frais de chantier des unités d'ouvrage | 2 % | 29073.28 | 581.47 |
|  |  | Coûts directs |  |  | 29654.75 |
