# Conduite pour ventilation primaire

- Propriété du fichier: CYPE INGENIEROS, S.A.
- Format: FIEBDC-3/2002
- Zone géographique: Algérie
- Devise: DZD
- Coûts indirects: 3.00 %
- Frais généraux: 13.00 %
- Bénéfice: 6.00 %
- TVA: 19.00 %

## T Équipements techniques

### TQ Installations d'évacuation des eaux usées

#### TQN Colonnes et descentes

**TQN080** m Conduite pour ventilation primaire.
Conduite pour ventilation primaire du réseau d'évacuation des eaux, formée d'un tube de PVC, de 110 mm de diamètre et 1,4 mm d'épaisseur; assemblage collée avec adhésif. Comprend le liquide nettoyeur, l'adhésif pour les tubes et les accessoires de PVC, le matériau auxiliaire pour le montage et la fixation à l'ouvrage, les accessoires et les pièces spéciales.
Inclut: Implantation du parcours de la conduite pour ventilation et de la situation des éléments de fixation. Présentation à sec des tubes. Fixation des produits complémentaires pour le montage et la fixation à l'ouvrage. Montage, connexion et contrôle de son bon fonctionnement.
Critère pour le métré: Longueur mesurée selon documentation graphique du Projet.
Critère pour le mémoire: On mesurera la longueur réellement exécutée selon les spécifications du Projet.

| Code | U | Désignation | Quantité | Prix | Montant |
|---|---|---|---|---|---|
| mt36tvg400f | U | Matériau auxiliaire pour montage et fixation à l'ouvrage des tuyaux en PVC, de 110 mm de diamètre. (matériau) | 1.000 | 49.59 | 49.59 |
| mt36tvg010fg | m | Tube en PVC, de 110 mm de diamètre et 1,4 mm d'épaisseur, avec le prix augmenté de 30% pour cause d'accessoires et pièces spéciales. (matériau) | 1.000 | 429.78 | 429.78 |
| mt11var009 | l | Liquide nettoyeur pour collage par adhésif de tubes et accessoires en PVC. (matériau) | 0.024 | 4503.86 | 108.09 |
| mt11var010 | l | Adhésif pour tubes et accessoires en PVC. (matériau) | 0.012 | 5740.02 | 68.88 |
| op00ato010 |  | Tournevis. | 1.000 | 0.00 | 0.00 |
| op00mar010 |  | Marteau. | 1.000 | 0.00 | 0.00 |
| op00tal010 |  | Perceuse. | 1.000 | 0.00 | 0.00 |
| mo008 | h | Compagnon professionnel III/CP2 plombier. (main-d'œuvre) | 0.130 | 717.33 | 93.25 |
| mo107 | h | Ouvrier professionnel II/OP plombier. (main-d'œuvre) | 0.065 | 520.85 | 33.86 |
| % | % | Frais de chantier des unités d'ouvrage | 2 % | 783.45 | 15.67 |
|  |  | Coûts directs |  |  | 799.12 |
