# Appareil d'atténuation de pression d'air positive en PVC

- Propriété du fichier: CYPE INGENIEROS, S.A.
- Format: FIEBDC-3/2002
- Zone géographique: Algérie
- Devise: DZD
- Coûts indirects: 3.00 %
- Frais généraux: 13.00 %
- Bénéfice: 6.00 %
- TVA: 19.00 %

## T Équipements techniques

### TQ Installations d'évacuation des eaux usées

#### TQN Colonnes et descentes

**TQN120** U Appareil d'atténuation de pression d'air positive en PVC, de 75 mm de diamètre et capacité 3785 litres, adéquat pour températures de -20 à 60°C, classement Al selon NF EN 295-1, avec joint élastique, connecté à la descente.
Appareil d'atténuation de pression d'air positive en PVC, de 75 mm de diamètre et capacité 3785 litres, adéquat pour températures de -20 à 60°C, classement Al selon NF EN 295-1, avec joint élastique, connecté à la descente.
Inclut: Implantation. Montage et connexion.
Critère de métré de projet: Nombre d'unités prévues, selon documentation graphique du Projet.
Critère de mesure de l'ouvrage: On mesurera le nombre d'unités réellement exécutées selon les spécifications du Projet.

| Code | U | Désignation | Quantité | Prix | Montant |
|---|---|---|---|---|---|
| mt36vpj040a | U | Appareil d'atténuation de pression d'air positive en PVC, de 75 mm de diamètre et capacité 3785 litres, adéquat pour températures de -20 à 60°C, classement Al selon NF EN 295-1, avec joint élastique. (matériau) | 1.000 | 313744.86 | 313744.86 |
| mo008 | h | Compagnon professionnel III/CP2 plombier. (main-d'œuvre) | 0.312 | 475.07 | 148.22 |
| mo107 | h | Ouvrier professionnel II/OP plombier. (main-d'œuvre) | 0.312 | 342.38 | 106.82 |
| % | % | Frais de chantier des unités d'ouvrage | 2 % | 313999.90 | 6280.00 |
|  |  | Coûts directs |  |  | 320279.90 |
