# Conduit circulaire à double paroi en acier inoxydable, avec isolation, avec résistance au feu

- Propriété du fichier: CYPE INGENIEROS, S.A.
- Format: FIEBDC-3/2002
- Zone géographique: Algérie
- Devise: DZD
- Coûts indirects: 3.00 %
- Frais généraux: 13.00 %
- Bénéfice: 6.00 %
- TVA: 19.00 %

## T Équipements techniques

### TV Climatisation et ventilation

#### TVA Distribution d'air

**TVA170** m Conduit circulaire à double paroi en acier inoxydable, avec isolation, avec résistance au feu.
Conduit circulaire, avec une résistance au feu de 120 minutes, constitué de tube à double paroi avec isolation et joint d'étanchéité extérieur, de 80 mm de diamètre intérieur, composé de paroi intérieure d'acier inoxydable AISI 304 et paroi extérieure d'acier inoxydable AISI 304, avec isolation en laine de roche entre parois, de 100 mm d'épaisseur, avec joint d'étanchéité extérieur en silicone, résistance au feu EI 120 (ho/ve) S500 multi selon NF EN 13501-4, pression de travail allant jusqu'à 5000 Pa, pour extraction des fumées. Comprend les accessoires, les pièces spéciales, les modules finaux et le matériau auxiliaire pour le montage et la fixation à l'ouvrage.
Inclut: Implantation. Présentation des tuyaux, des accessoires, des pièces spéciales et des modules finaux. Fixation des produits complémentaires pour le montage et la fixation à l'ouvrage. Montage. Connexion et contrôle de son bon fonctionnement.
Critère pour le métré: Longueur mesurée selon documentation graphique du Projet.
Critère pour le mémoire: On mesurera la longueur réellement exécutée selon les spécifications du Projet.

| Code | U | Désignation | Quantité | Prix | Montant |
|---|---|---|---|---|---|
| mt20din286a | U | Matériau auxiliaire pour montage et fixation à l'ouvrage des tubes à double paroi avec isolation et joint d'étanchéité extérieur, de 80 mm de diamètre intérieur. (matériau) | 1.000 | 1708.75 | 1708.75 |
| mt20din285an | m | Tube à double paroi avec isolation et joint d'étanchéité extérieur, de 80 mm de diamètre intérieur, composé de paroi intérieure d'acier inoxydable AISI 304 et paroi extérieure d'acier inoxydable AISI 304, avec isolation en laine de roche entre parois, de 100 mm d'épaisseur, avec joint d'étanchéité extérieur en silicone, résistance au feu EI 120 (ho/ve) S500 multi selon NF EN 13501-4, pression de travail allant jusqu'à 5000 Pa, selon NF EN 12101-7, avec le prix augmenté de 65% pour cause d'accessoires, pièces spéciales et modules finaux. (matériau) | 1.000 | 46990.72 | 46990.72 |
| mo004 | h | Compagnon professionnel III/CP2 chauffagiste. (main-d'œuvre) | 0.381 | 717.33 | 273.30 |
| mo103 | h | Ouvrier professionnel II/OP chauffagiste. (main-d'œuvre) | 0.381 | 520.85 | 198.44 |
| % | % | Frais de chantier des unités d'ouvrage | 2 % | 49171.21 | 983.42 |
|  |  | Coûts directs |  |  | 50154.63 |
