# Dérivation pour ligne frigorifique de liquide et de gaz

- Propriété du fichier: CYPE INGENIEROS, S.A.
- Format: FIEBDC-3/2002
- Zone géographique: Algérie
- Devise: DZD
- Coûts indirects: 3.00 %
- Frais généraux: 13.00 %
- Bénéfice: 6.00 %
- TVA: 19.00 %

## T Équipements techniques

### TV Climatisation et ventilation

#### TVK Système Daikin à débit de réfrigérant variable

**TVK240** U Dérivation pour ligne frigorifique de liquide et de gaz.
Déviation d'une ligne frigorifique constituée d'ensemble de deux collecteurs Refnet, un pour la ligne de liquide et un autre pour la ligne de gaz, de 8 sorties chacune, pour système VRV-IV (Volume de Réfrigérant Variable), modèle KHRQ22M29H "DAIKIN", avec indice maximum de connexion des unités intérieure de 289.
Inclut: Connexion.
Critère pour le métré: Nombre d'unités prévues, selon documentation graphique du Projet.
Critère pour le mémoire: On mesurera le nombre d'unités réellement exécutées selon les spécifications du Projet.

| Code | U | Désignation | Quantité | Prix | Montant |
|---|---|---|---|---|---|
| mt42dai605a | U | Ensemble de deux collecteurs Refnet, un pour la ligne de liquide et un autre pour la ligne de gaz, de 8 sorties chacune, pour système VRV-IV (Volume de Réfrigérant Variable), modèle KHRQ22M29H "DAIKIN", avec indice maximum de connexion des unités intérieure de 289. (matériau) | 1.000 | 64555.12 | 64555.12 |
| mo005 | h | Compagnon professionnel III/CP2 installateur de climatisation. (main-d'œuvre) | 0.061 | 592.02 | 36.11 |
| mo104 | h | Ouvrier professionnel II/OP installateur de climatisation. (main-d'œuvre) | 0.061 | 429.52 | 26.20 |
| % | % | Frais de chantier des unités d'ouvrage | 2 % | 64617.43 | 1292.35 |
|  |  | Coûts directs |  |  | 65909.78 |
