# Récupérateur de chaleur statique

- Propriété du fichier: CYPE INGENIEROS, S.A.
- Format: FIEBDC-3/2002
- Zone géographique: Algérie
- Devise: DZD
- Coûts indirects: 3.00 %
- Frais généraux: 13.00 %
- Bénéfice: 6.00 %
- TVA: 19.00 %

## T Équipements techniques

### TV Climatisation et ventilation

#### TVM Ventilation mécanique pour logements

**TVM080** U Récupérateur de chaleur statique.
Récupérateur de chaleur statique, de faible hauteur d'encastrement, montage horizontal, débit maximum 300 m³/h, récupération de chaleur de jusqu'au 90%, de 760x620x240 mm, avec boîte en polypropylène expansé, échangeur de chaleur en polystyrène, 4 piquages de 125 mm de diamètre, deux filtres G4 de cassette avec une efficience de 85%, situés au niveau des flux d'air neuf et d'air extrait, et terminal pour l'évacuation des condensats. Installation dans faux-plafond. Comprend les éléments de fixation.
Inclut: Implantation. Mise en place et fixation du récupérateur de chaleur. Connexion au réseau de tout à l'égout. Connexion des conduits. Contrôle de son bon fonctionnement.
Critère pour le métré: Nombre d'unités prévues, selon documentation graphique du Projet.
Critère pour le mémoire: On mesurera le nombre d'unités réellement exécutées selon les spécifications du Projet.

| Code | U | Désignation | Quantité | Prix | Montant |
|---|---|---|---|---|---|
| mt42svi600a | U | Récupérateur de chaleur statique, de faible hauteur d'encastrement, montage horizontal, débit maximum 300 m³/h, récupération de chaleur de jusqu'au 90%, de 760x620x240 mm, avec boîte en polypropylène expansé, échangeur de chaleur en polystyrène, 4 piquages de 125 mm de diamètre, deux filtres G4 de cassette avec une efficience de 85%, situés au niveau des flux d'air neuf et d'air extrait, et terminal pour l'évacuation des condensats, pour installation dans faux-plafond, avec éléments de fixation. (matériau) | 1.000 | 245199.82 | 245199.82 |
| mo011 | h | Compagnon professionnel III/CP2 monteur. (main-d'œuvre) | 0.307 | 717.33 | 220.22 |
| mo080 | h | Ouvrier professionnel II/OP monteur. (main-d'œuvre) | 0.307 | 521.84 | 160.20 |
| % | % | Frais de chantier des unités d'ouvrage | 2 % | 245580.24 | 4911.60 |
|  |  | Coûts directs |  |  | 250491.84 |
