# Équipement air-eau, pompe à chaleur aérothermique, pour production d'E.C.S., chauffage et refroidissement

- Propriété du fichier: CYPE INGENIEROS, S.A.
- Format: FIEBDC-3/2002
- Zone géographique: Algérie
- Devise: DZD
- Coûts indirects: 3.00 %
- Frais généraux: 13.00 %
- Bénéfice: 6.00 %
- TVA: 19.00 %

## T Équipements techniques

### TV Climatisation et ventilation

#### TVP PAC et roof-top

**TVP100** U Équipement air-eau, pompe à chaleur aérothermique, pour production d'E.C.S., chauffage et refroidissement.
Équipement air-eau, pompe à chaleur aérothermique, pour production d'E.C.S., chauffage et refroidissement, SEER 8,02 (température de sortie de l'eau 18°C), SEER 4,64 (température de sortie de l'eau 7°C), SCOP 4,48 (température d'entrée de l'air 7°C, température de sortie de l'eau 35°C), SCOP 3,43 (température d'entrée de l'air 7°C, température de sortie de l'eau 55°C), pour gaz R-32, puissance calorifique 4,6 kW, COP 5,2 (température de sortie de l'eau 35°C, température de bulbe sec de l'air extérieur 7°C), puissance calorifique 4,11 kW COP 3,69 (température de sortie de l'eau 45°C, température de bulbe sec de l'air extérieur 7°C), puissance frigorifique 6 kW, EER 5,35 (température de sortie de l'eau 18°C, température de bulbe sec de l'air extérieur 35°C), puissance frigorifique 4,5 kW, EER 3,6 (température de sortie de l'eau 7°C, température de bulbe sec de l'air extérieur 35°C), constitué d'une unité extérieure, avec technologie Inverter, alimentation monophasée (230V/50Hz), dimensions 880x840x330 mm, poids 54 kg, puissance sonore 58 dBA, diamètre de connexion du tuyau de gaz 1/2", diamètre de connexion du tuyau de liquide 1/4", et une unité intérieure avec ballon d'E.C.S. de 190 litres, SCOP 4, en E.C.S., avec température d'entrée de l'air 14°C, classe d'efficacité énergétique en E.C.S. A+, profil de consommation L, classe d'efficacité énergétique en chauffage A++, puissance sonore 32 dBA, dimensions 1948x560x564 mm, poids 173 kg, diamètre de connexion des tuyauteries d'eau G 3/4", température maximale de sortie de l'eau en chauffage 60°C, température minimale de sortie de l'eau en refroidissement 7°C, avec tableau de contrôle, échangeur à plaques, filtre, vanne à 3 voies, vanne de sécurité, vanne de vidange et de remplissage, vanne thermostatique pour E.C.S., vanne de sécurité pour chauffage, vase d'expansion et pompe de circulation. Comprend les éléments antivibratoires de sol. Totalement monté, connecté et mis en marche par l'entreprise installatrice pour le contrôle de son bon fonctionnement.
Inclut: Implantation de l'unité. Mise en place et fixation de l'unité et de ses accessoires. Connecté aux réseaux de conduction d'eau, électrique et de récupération des condensats. Mise en marche.
Critère pour le métré: Nombre d'unités prévues, selon documentation graphique du Projet.
Critère pour le mémoire: On mesurera le nombre d'unités réellement exécutées selon les spécifications du Projet.

| Code | U | Désignation | Quantité | Prix | Montant |
|---|---|---|---|---|---|
| mt42bax009aa | U | Équipement air-eau, pompe à chaleur aérothermique, pour production d'E.C.S., chauffage et refroidissement, SEER 8,02 (température de sortie de l'eau 18°C), SEER 4,64 (température de sortie de l'eau 7°C), SCOP 4,48 (température d'entrée de l'air 7°C, température de sortie de l'eau 35°C), SCOP 3,43 (température d'entrée de l'air 7°C, température de sortie de l'eau 55°C), pour gaz R-32, puissance calorifique 4,6 kW, COP 5,2 (température de sortie de l'eau 35°C, température de bulbe sec de l'air extérieur 7°C), puissance calorifique 4,11 kW COP 3,69 (température de sortie de l'eau 45°C, température de bulbe sec de l'air extérieur 7°C), puissance frigorifique 6 kW, EER 5,35 (température de sortie de l'eau 18°C, température de bulbe sec de l'air extérieur 35°C), puissance frigorifique 4,5 kW, EER 3,6 (température de sortie de l'eau 7°C, température de bulbe sec de l'air extérieur 35°C), constitué d'une unité extérieure, avec technologie Inverter, alimentation monophasée (230V/50Hz), dimensions 880x840x330 mm, poids 54 kg, puissance sonore 58 dBA, diamètre de connexion du tuyau de gaz 1/2", diamètre de connexion du tuyau de liquide 1/4", et une unité intérieure avec ballon d'E.C.S. de 190 litres, SCOP 4, en E.C.S., avec température d'entrée de l'air 14°C, classe d'efficacité énergétique en E.C.S. A+, profil de consommation L, classe d'efficacité énergétique en chauffage A++, puissance sonore 32 dBA, dimensions 1948x560x564 mm, poids 173 kg, diamètre de connexion des tuyauteries d'eau G 3/4", température maximale de sortie de l'eau en chauffage 60°C, température minimale de sortie de l'eau en refroidissement 7°C, avec tableau de contrôle, échangeur à plaques, filtre, vanne à 3 voies, vanne de sécurité, vanne de vidange et de remplissage, vanne thermostatique pour E.C.S., vanne de sécurité pour chauffage, vase d'expansion et pompe de circulation. (matériau) | 1.000 | 1666971.25 | 1666971.25 |
| mt37sve010d | U | Vanne à sphère en laiton nickelé à visser de 1". (matériau) | 2.000 | 1466.46 | 2932.92 |
| mt37sve010c | U | Vanne à sphère en laiton nickelé à visser de 3/4". (matériau) | 2.000 | 881.28 | 1762.56 |
| mt42www080 | U | Kit d'amortisseurs antivibration de sol, composé de quatre amortisseurs en caoutchouc, avec leurs vis, écrous et rondelles correspondants. (matériau) | 1.000 | 1585.45 | 1585.45 |
| mo005 | h | Compagnon professionnel III/CP2 installateur de climatisation. (main-d'œuvre) | 2.279 | 717.33 | 1634.80 |
| mo104 | h | Ouvrier professionnel II/OP installateur de climatisation. (main-d'œuvre) | 2.279 | 520.85 | 1187.02 |
| % | % | Frais de chantier des unités d'ouvrage | 2 % | 1676074.00 | 33521.48 |
|  |  | Coûts directs |  |  | 1709595.48 |
