# Équipement autonome air-air compact de couverture (roof-top) avec échangeur de chaleur à gaz naturel

- Propriété du fichier: CYPE INGENIEROS, S.A.
- Format: FIEBDC-3/2002
- Zone géographique: Algérie
- Coûts indirects: 3.00 %
- Frais généraux: 13.00 %
- Bénéfice: 6.00 %
- TVA: 17.00 %

## T Équipements techniques

### TV Climatisation et ventilation

#### TVP PAC et roof-top

**TVP220** U Équipement autonome air-air compact de couverture (roof-top) avec échangeur de chaleur à gaz naturel, puissance calorifique nominale 71,7 kW, rendement nominal 90,2%, puissance calorifique nominale utile 64,7 kW, puissance frigorifique totale nominale 47,6 kW (température de bulbe sec à l'intérieur 27°C, température de bulbe sec à l'extérieur 35°C), puissance frigorifique sensible nominale 31,9 kW (température de bulbe sec à l'intérieur 27°C, température de bulbe sec à l'extérieur 35°C), pression statique disponible nominale 250 Pa, débit d'air nominal 7400 m³/h, dimensions 2750x1700x1180 mm, alimentation électrique triphasée à 400 V, poids 890 kg, intervalle de fonctionnement de -25°C à +45°C.
Fourniture et installation d'équipement autonome air-air compact de couverture (roof-top) avec échangeur de chaleur à gaz naturel, puissance calorifique nominale 71,7 kW, rendement nominal 90,2%, puissance calorifique nominale utile 64,7 kW, puissance frigorifique totale nominale 47,6 kW (température de bulbe sec à l'intérieur 27°C, température de bulbe sec à l'extérieur 35°C), puissance frigorifique sensible nominale 31,9 kW (température de bulbe sec à l'intérieur 27°C, température de bulbe sec à l'extérieur 35°C), pression statique disponible nominale 250 Pa, débit d'air nominal 7400 m³/h, dimensions 2750x1700x1180 mm, alimentation électrique triphasée à 400 V, poids 890 kg, intervalle de fonctionnement de -25°C à +45°C, constitué de section frigorifique avec compresseurs scroll et gaz réfrigérant R-407C, échangeurs de type tubulaire indépendants et ventilateurs axiaux à fonctionnement indépendant et basse vitesse, section de chauffage avec brûleurs atmosphériques multigaz avec échangeur de chaleur en acier inoxydable AISI 430 et ventilateur centrifuge à extraction de fumées, allumeur électronique, contrôle de flamme par ionisation et thermostat de sécurité, section de traitement d'air avec mélange d'air extérieur et de retour, filtres de cellules G4 et batterie d'évaporation, et groupe de ventilation de sortie avec double ventilateur centrifuge à double aspiration connecté à un moteur électrique monté sur un rail, porte d'inspection et panneau de contrôle à distance électronique. Ne comprend pas le conduit pour l'évacuation des produits de la combustion qui relie l'unité à la cheminée. Totalement montée, connectée et mise en marche par l'entreprise installatrice pour le contrôle de son bon fonctionnement.
Inclut: Implantation de l'unité. Mise en place et fixation de l'unité et de ses accessoires. Connecté aux réseaux de conduction d'eau, de gaz, électrique et de récupération des condensats. Mise en marche.
Critère de métré de projet: Nombre d'unités prévues, selon documentation graphique du Projet.
Critère de mesure de l'ouvrage: On mesurera le nombre d'unités réellement exécutées selon les spécifications du Projet.

| Code | U | Désignation | Quantité | Prix | Montant |
|---|---|---|---|---|---|
| mt42tnc010ca | U | Équipement autonome air-air compact de couverture (roof-top) avec échangeur de chaleur à gaz naturel, puissance calorifique nominale 71,7 kW, rendement nominal 90,2%, puissance calorifique nominale utile 64,7 kW, puissance frigorifique totale nominale 47,6 kW (température de bulbe sec à l'intérieur 27°C, température de bulbe sec à l'extérieur 35°C), puissance frigorifique sensible nominale 31,9 kW (température de bulbe sec à l'intérieur 27°C, température de bulbe sec à l'extérieur 35°C), pression statique disponible nominale 250 Pa, débit d'air nominal 7400 m³/h, dimensions 2750x1700x1180 mm, alimentation électrique triphasée à 400 V, poids 890 kg, intervalle de fonctionnement de -25°C à +45°C, constitué de section frigorifique avec compresseurs scroll et gaz réfrigérant R-407C, échangeurs de type tubulaire indépendants et ventilateurs axiaux à fonctionnement indépendant et basse vitesse, section de chauffage avec brûleurs atmosphériques multigaz avec échangeur de chaleur en acier inoxydable AISI 430 et ventilateur centrifuge à extraction de fumées, allumeur électronique, contrôle de flamme par ionisation et thermostat de sécurité, section de traitement d'air avec mélange d'air extérieur et de retour, filtres de cellules G4 et batterie d'évaporation, et groupe de ventilation de sortie avec double ventilateur centrifuge à double aspiration connecté à un moteur électrique monté sur un rail, porte d'inspection et panneau de contrôle à distance électronique. (matériau) | 1.000 | 32244.51 | 32244.51 |
| mo005 | h | Compagnon professionnel III/CP2 installateur de climatisation. (main-d'œuvre) | 3.068 | 3.30 | 10.12 |
| mo104 | h | Ouvrier professionnel II/OP installateur de climatisation. (main-d'œuvre) | 3.068 | 2.34 | 7.18 |
| % | % | Coûts directs complémentaires | 2 % | 32261.81 | 645.24 |
|  |  | Coûts directs |  |  | 32907.05 |
