# Clôture constituée de panneau de maille électrosoudée avec des pliages de renfort

- Propriété du fichier: CYPE INGENIEROS, S.A.
- Format: FIEBDC-3/2002
- Zone géographique: Algérie
- Coûts indirects: 3.00 %
- Frais généraux: 13.00 %
- Bénéfice: 6.00 %
- TVA: 17.00 %

**ALG040** m Clôture constituée de panneau de maille électrosoudée avec des pliages de renfort, de 200x50 mm de pas de maille, réduit à 50x50 mm dans les zones de plis, et de 5 mm de diamètre, encadrée par des tubes horizontaux de 50x30x1,5 mm et des tubes verticaux de 40x30x1,5 mm, de 3,00x1,00 m, finition galvanisé et de poteaux de profil creux de section rectangulaire de 60x40x1,5 mm, encastrés dans le support.
Réalisation d'une clôture via panneau de maille électrosoudée avec des pliages de renfort, de 200x50 mm de pas de maille, réduit à 50x50 mm dans les zones de plis, et de 5 mm de diamètre, encadrée par des tubes horizontaux de 50x30x1,5 mm et des tubes verticaux de 40x30x1,5 mm, de 3,00x1,00 m, finition galvanisé et poteaux de profil creux de section rectangulaire, de 60x40x1,5 mm, encastrés dans des dés de béton ou des murets en maçonnerie ou en béton. Comprend implantation, réalisation des ouvertures, remplissage de mortier de ciment, confectionné sur chantier, avec additif hydrofuge, dosage 1:4 pour recevoir des montants, mise en place de la maille et des accessoires de montage.
Inclut: Implantation des alignements et des niveaux. Marquage de l'emplacement des poteaux. Réalisation d'ouvertures pour la mise en place des montants. Mise en place des poteaux. Coulage du béton. Aplomb et alignement des poteaux. Mise en place des accessoires. Mise en place de la maille et tension de l'ensemble.
Critère de métré de projet: Longueur moyenne selon documentation graphique du Projet, en déduisant les ouvertures de longueur supérieure à 1 m.
Critère de mesure de l'ouvrage: On mesurera la longueur réellement exécutée selon les spécifications du Projet, en déduisant les ouvertures de longueur supérieure à 1 m.

| Code | U | Désignation | Quantité | Prix | Montant |
|---|---|---|---|---|---|
| mt52vsm020a | m | Panneau de maille électrosoudée avec des pliages de renfort, de 200x50 mm de pas de maille, réduit à 50x50 mm dans les zones de plis, et de 5 mm de diamètre, encadrée par des tubes horizontaux de 50x30x1,5 mm et des tubes verticaux de 40x30x1,5 mm, de 3,00x1,00 m, finition galvanisé. (matériau) | 1.000 | 37.96 | 37.96 |
| mt52vpm030a | U | Poteau de profilé creux en acier de section rectangulaire 60x40x2 mm, de 1 m de hauteur, finition galvanisé. (matériau) | 0.200 | 10.55 | 2.11 |
| mt52vpm050 | U | Accessoires de fixation des panneaux de treillis soudé modulaire aux poteaux métalliques (matériau) | 1.200 | 2.03 | 2.44 |
| mt08aaa010a | m³ | Eau. (matériau) | 0.006 | 1.37 | 0.01 |
| mt01arg005a | t | Sable de carrière, pour mortier préparé sur chantier. (matériau) | 0.015 | 14.13 | 0.21 |
| mt08cem000a | kg | Ciment gris en sacs. (matériau) | 3.800 | 0.10 | 0.38 |
| mt08adt010 | kg | Additif hydrofuge pour imperméabilisation des mortiers ou des bétons. (matériau) | 0.076 | 1.09 | 0.08 |
| mq06hor010 | h | Bétonnière. (matériel) | 0.008 | 1.10 | 0.01 |
| mo087 | h | Ouvrier professionnel II/OP VRD espaces publics. (main-d'œuvre) | 0.222 | 2.35 | 0.52 |
| mo011 | h | Compagnon professionnel III/CP2 monteur. (main-d'œuvre) | 0.111 | 3.30 | 0.37 |
| mo080 | h | Ouvrier professionnel II/OP monteur. (main-d'œuvre) | 0.111 | 2.35 | 0.26 |
| % | % | Coûts directs complémentaires | 3 % | 44.35 | 1.33 |
|  |  | Coûts directs |  |  | 45.68 |
