# Dallage extérieur en pièces de granito. Pose en couche épaisse

- Propriété du fichier: CYPE Ingenieros S.A.
- Format: FIEBDC-3/2016
- Logiciel: Générateur de prix de la construction. CYPE Ingenieros, S.A.
- Date: 25/06/2024
- Zone géographique: Algérie
- Devise: DZD
- Coûts indirects: 3 %
- Frais généraux: 13 %
- Bénéfice: 6 %
- TVA: 19 %

## A VRD et aménagements extérieurs

### AS Revêtement de sols extérieurs

#### ASL Pavés et dalles

**ASL060** m² Dallage extérieur en pièces de granito. Pose en couche épaisse.
Dallage extérieur en pièces de granito, pour usage dans une zone de parcs et jardins, de finition superficielle de la face visible: bas-relief non poli, classe résistance à la flexion T, classe résistante selon la charge de rupture 4, classe d'usure par abrasion B, format nominal 40x40 cm, couleur grise, selon NF EN 13748-2. POSE: scellée sur chape maigre de 3 cm d'épaisseur, sans additifs, avec 250 kg/m³ de ciment Portland avec calcaire CEM II/B-L 32,5 R et sable de carrière granitique. JOINTOIEMENT: avec sable siliceux de taille 0/2 mm dans des joints de 1,5 à 3 mm d'épaisseur.
Critère d'évaluation économique: Le prix ne comprend pas la base d'appui.
Inclut: Implantation des guides et des niveaux. Extension de la couche de sable-ciment. Saupoudrage de la surface avec du ciment. Mise en place scellée des pièces. Réalisation des joints et des rencontres. Nettoyage du revêtement et des joints. Remplissage des joints avec un sable sec, par brossage. Suppression du matériau excédant de la surface, par balayage.
Critère pour le métré: Surface mesurée en projection horizontale, selon documentation graphique du Projet, en déduisant les ouvertures de surface supérieure à 1,5 m². Les découpes n'ont pas été prises en compte en tant que coefficient d'influence pour augmenter la mesure chaque fois qu'a été considéré, dans la décomposition, le pourcentage général de casses.
Critère pour le mémoire: On mesurera, en projection horizontale, la surface réellement exécutée selon les spécifications du Projet, en déduisant les ouvertures de surface supérieure à 1,5 m².

| Code | U | Désignation | Quantité | Prix | Montant |
|---|---|---|---|---|---|
| mt08cem011a | kg | Ciment Portland CEM II/B-L 32,5 R, couleur grise, en sacs, selon NF EN 197-1. (matériau) | 1 | 13.01 | 13.010 |
| mt18btx010ccea | m² | Pièces de granito pour extérieur, finition superficielle de la face visible: bas-relief non poli, classe résistance à la flexion T, classe résistante selon la charge de rupture 4, classe d'usure par abrasion B, format nominal 40x40 cm, couleur grise, selon NF EN 13748-2, avec résistance au glissement (indice USRV) > 45. (matériau) | 1.05 | 1155.79 | 1213.580 |
| mt01arp020a | kg | Sable naturel, fin et sec, de 2 mm de taille maximale, exempt de sels nuisibles, présenté en sacs. (matériau) | 1 | 39.02 | 39.020 |
| mo087 | h | Ouvrier professionnel II/OP VRD espaces publics. (main-d'œuvre) | 0.326 | 521.84 | 170.120 |
| mo023 | h | Compagnon professionnel III/CP2 carreleur en revêtements de sols. (main-d'œuvre) | 0.326 | 698.09 | 227.577 |
| mo061 | h | Ouvrier professionnel II/OP carreleur en revêtements de sols. (main-d'œuvre) | 0.326 | 521.84 | 170.120 |
| % | % | Frais de chantier des unités d'ouvrage | 2 % | 1833.427 | 36.669 |
|  |  | Coûts directs |  |  | 1870.096 |

Déchets:
- pose: mt08cem011a Ciment Portland CEM II/B-L 32,5 R, couleur grise, en sacs, selon NF EN 197-1; facteur de déchet 0.01512
- pose: mt18btx010ccea; facteur de déchet 0.0209314
- pose: mt01arp020a Sable naturel, fin et sec, de 2 mm de taille maximale, exempt de sels nuisibles, présenté en sacs; facteur de déchet 0.003

## Ressources

**mt08cem011a** kg Ciment Portland CEM II/B-L 32,5 R, couleur grise, en sacs, selon NF EN 197-1
Données techniques: Coût énergétique 7.009 MJ; Émission de CO2 0.899 kg; Code CED 17 01 01; Masse de l'élément 1 kg; Volume 0.000667 m3
Déchets:
- emballage: re150101 Emballages en papier et en carton. (composant de déchet); quantité 0.011 kg; Code CED 15 01 01; Masse de l'élément 1 kg; Volume 0.001333 m3
- emballage: re170203 Plastique. (composant de déchet); quantité 0.002 kg; Code CED 17 02 03; Masse de l'élément 1 kg; Volume 0.001667 m3

**mt18btx010ccea** m² Pièces de granito pour extérieur
Données techniques: Coût énergétique 9.442 MJ; Émission de CO2 8.949 kg; Code CED 17 01 07; Masse de l'élément 59.5 kg; Volume 0.0476 m3
Déchets:
- emballage: re170201 Bois. (composant de déchet); quantité 0.041 kg; Code CED 17 02 01; Masse de l'élément 1 kg; Volume 0.000909 m3
- emballage: re170203 Plastique; quantité 0.021 kg

**mt01arp020a** kg Sable naturel, fin et sec, de 2 mm de taille maximale, exempt de sels nuisibles, présenté en sacs
Données techniques: Coût énergétique 0.075 MJ; Émission de CO2 0.004 kg; Code CED 01 04 09; Masse de l'élément 1 kg; Volume 0.000625 m3
