# Retrait de terre végétale provenant de jardineries

- Propriété du fichier: CYPE Ingenieros S.A.
- Format: FIEBDC-3/2016
- Logiciel: Générateur de prix de la construction. CYPE Ingenieros, S.A.
- Date: 25/06/2024
- Zone géographique: Algérie
- Devise: DZD
- Coûts indirects: 3 %
- Frais généraux: 13 %
- Bénéfice: 6 %
- TVA: 19 %

## A VRD et aménagements extérieurs

### AT Terrassement

#### ATN Nettoyage et décapage du terrain

**ATN040** m³ Retrait de terre végétale provenant de jardineries.
Retrait de terre végétale provenant de jardineries, une fois les plantes supprimées, avec des moyens manuels, et entassement sur site du matériau retiré pour être réutilisé.
Inclut: Enlèvement de la terre végétale. Entassement du matériau retiré. Protection des terres pendant la période de stockage sur chantier.
Critère pour le métré: Volume mesuré selon documentation graphique du Projet.
Critère pour le mémoire: On mesurera le volume théorique exécuté selon les spécifications du Projet.

| Code | U | Désignation | Quantité | Prix | Montant |
|---|---|---|---|---|---|
| mo113 | h | Ouvrier d'exécution I/OE1 construction. (main-d'œuvre) | 1.487 | 502.77 | 747.619 |
| % | % | Frais de chantier des unités d'ouvrage | 2 % | 747.619 | 14.952 |
|  |  | Coûts directs |  |  | 762.571 |

Déchets:
- excavation: ruo170504 Terre et pierres distinctes de celles spécifiées dans le code 17 05 03. (composant de déchet); quantité 1370 kg; Code CED 17 05 04; Masse de l'élément 1 kg; Volume 0.000625 m3
