# Bardage ventilé, en plaques de ciment. Système Aquapanel "KNAUF"

- Propriété du fichier: CYPE Ingenieros S.A.
- Format: FIEBDC-3/2016
- Logiciel: Générateur de prix de la construction. CYPE Ingenieros, S.A.
- Date: 18/09/2024
- Zone géographique: Algérie
- Devise: DZD
- Coûts indirects: 3 %
- Frais généraux: 13 %
- Bénéfice: 6 %
- TVA: 19 %

## E Enveloppe et finition extérieure

### EB Revêtements et bardages de parement

#### EBM Bardages ventilés de plaques en ciment

**EBM010** m² Bardage ventilé, en plaques de ciment. Système Aquapanel "KNAUF".
Bardage ventilé, de plaques en ciment Portland Aquapanel Outdoor "KNAUF" de 12,5x1200x2400 mm, revêtues d'une couche en fibre de verre imprégnée des deux côtés, mise en place avec des vis, via le système Aquapanel WL122C.es "KNAUF" avec DAU nº 12/074 C, sur l'ossature de soutien en acier galvanisé de rails horizontaux de 50/40/0,7 mm GRC 0,70 et de montants verticaux de 50/50/0,70 mm GRC 0,70 avec une modulation de 400 mm; imperméabilisation avec écran hautement perméable à la vapeur d'eau, imperméable à l'eau de pluie, Tyvek StuccoWrap, couche de base de mortier Aquapanel Outdoor, sur impression GRC, armé avec maille en fibre de verre Aquapanel Outdoor et couche de finition de mortier GRC finition en pierre, sur impression Fondo Pétreo GRC. Comprend la bande acoustique, les équerres de fixation et les équerres réglables pour l'ossature de soutien, la visserie pour la fixation des plaques, les fixations pour l'ancrage des profilés, le mortier Aquapanel Outdoor "KNAUF" et la bande Aquapanel "KNAUF", pour le traitement des joints, le profilé en PVC avec maille en fibre de verre anti-alcalin, "KNAUF", pour arrêt en liteau, et le ruban adhésif double face pour la fixation de l'écran hautement perméable à la vapeur d'eau.
Critère d'évaluation économique: Le prix ne comprend pas l'isolation thermique.
Inclut: Nettoyage et préparation de la surface support. Implantation des joints de dilatation et des pans. Implantation du calepinage du revêtement et des points d'ancrage de l'ossature de soutien. Mise en place de la bande acoustique. Fixation des équerres au support de base. Fixation de l'ossature de soutien à la paroi principale et au plancher. Mise en place et fixation provisoire de l'imperméabilisation. Mise en place et boulonnage des plaques à la sous-structure support. Traitement des joints. Réalisation de tous les travaux nécessaires pour la résolution des ouvertures. Mise en place du profilé d'arrêt pour l'appui de fenêtre. Mise en place du profilé d'arrêt en linteau. Application de la couche d'impression. Extension de la couche de mortier base et mise en place de la maille de renfort. Application de la couche d'impression. Mise en place du profilé de protection pour la couche de finition. Application de la couche de mortier.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12pck020d | m | Bande acoustique de dilatation, autoadhésive, en mousse de polyuréthane à cellules fermées "KNAUF", de 3,2 mm d'épaisseur et 95 mm de largeur, résistance thermique 0,10 m²K/W, conductivité thermique 0,032 W/(mK). (matériau) | 1 | 54.75 | 54.750 |
| mt12pak150x | U | Équerre de fixation "KNAUF", en acier galvanisé, de 107x65x80x2 mm. (matériau) | 0.58 | 188.66 | 109.423 |
| mt12pak150E | U | Équerre réglable "KNAUF", en acier galvanisé, de 57x65x80x2 mm. (matériau) | 1.27 | 118.04 | 149.911 |
| mt12psg220 | U | Fixation composée d'une cheville et d'une vis 5x27. (matériau) | 2.43 | 7.73 | 18.784 |
| mt12pak020a | m | Rail 50/40/0,7 mm GRC 0,7 "KNAUF" en acier Z4 (Z450) galvanisé spécial, pour système Aquapanel Outdoor. Selon NF DTU 25.41 P1-2 et NF EN 14195. (matériau) | 0.35 | 335.41 | 117.394 |
| mt12pak030ga | m | Montant 50/50/0,7 mm GRC 0,7 "KNAUF" en acier Z4 (Z450) galvanisé spécial, pour système Aquapanel Outdoor. Selon NF DTU 25.41 P1-2 et NF EN 14195. (matériau) | 2.75 | 399.13 | 1097.608 |
| mt15mkv010 | m² | Écran hautement perméable à la vapeur d'eau imperméable à l'eau de pluie, en polyéthylène tissé non filé, Tyvek StuccoWrap "KNAUF", de 0,22 mm d'épaisseur et 82 g/m², de 0,03 m d'épaisseur de la couche d'air équivalente à la diffusion de la vapeur d'eau, selon NF EN 1931, étanchéité à l'eau classe W1 selon NF EN 1928, (Euroclasse E de réaction au feu, selon NF EN 13501-1), à placer dans des systèmes de façades et des bardages Aquapanel, fourni en rouleaux de 1,50x75 m, selon NF EN 13859-2. (matériau) | 1.1 | 797.93 | 877.723 |
| mt12pak010n | m² | Plaque en ciment Portland Aquapanel Outdoor "KNAUF" de 12,5x1200x2400 mm, revêtue d'une couche en fibre de verre imprégnée des deux côtés. (matériau) | 1.05 | 2400.79 | 2520.830 |
| mt12pak040v | U | Vis autoforeuse Aquapanel Maxi TB "KNAUF" 4,2x25. (matériau) | 20 | 1.61 | 32.200 |
| mt12pak041a | U | Vis autoforeuse en acier inoxydable AISI 304, JT4-4 4,8x19 "KNAUF", avec tête hexagonale; pour fixation des profilés de montage sur les équerres réglables. (matériau) | 2.54 | 43.56 | 110.642 |
| mt12pak041d | U | Vis autoforeuse en acier inoxydable AISI 304, JT4-6 5,5x22 "KNAUF", avec tête hexagonale; pour fixation des profilés de montage sur les équerres de fixation. (matériau) | 1.16 | 59.88 | 69.461 |
| mt12pak060g | kg | Mortier de joints Aquapanel Outdoor "KNAUF", couleur grise. (matériau) | 0.6 | 238.46 | 143.076 |
| mt12pak050d | m | Bande de joints Aquapanel "KNAUF". (matériau) | 2.1 | 44.67 | 93.807 |
| mt12pak100g | m² | Maille en fibre de verre Aquapanel Outdoor "KNAUF", couleur blanche. (matériau) | 1.1 | 193.77 | 213.147 |
| mt12pak090g | kg | Mortier Aquapanel Outdoor "KNAUF", couleur blanche. (matériau) | 6.3 | 157.1 | 989.730 |
| mt12pak085d | l | Impression incolore au siloxane GRC "KNAUF". (matériau) | 0.2 | 405.62 | 81.124 |
| mt12pak120 | kg | Impression à base de copolymères acryliques modifiés Fondo Pétreo GRC "KNAUF", couleur à choisir, pour mortier de finition en pierre. (matériau) | 0.14 | 383.26 | 53.656 |
| mt12pak130 | kg | Mortier GRC "KNAUF", à base de copolymères acryliques modifiés avec du siloxane, finition en pierre, couleur à choisir. (matériau) | 2.5 | 426.01 | 1065.025 |
| mt28fvk030 | m | Profilé en PVC avec maille en fibre de verre anti-alcalin, "KNAUF", pour arrêt en liteau, fourni en barres de 2,5 m de longueur. (matériau) | 0.17 | 93.99 | 15.978 |
| mt15pdw100a | m | Ruban adhésif double face, avec adhésif acrylique, de 50 mm de largeur, avec résistance aux rayons UV, intervalle de température de travail de -20 à 100°C, fournie en rouleaux de 50 m de longueur. (matériau) | 1.5 | 198.16 | 297.240 |
| mo052 | h | Compagnon professionnel III/CP2 poseur de systèmes de façades préfabriqués. (main-d'œuvre) | 0.84 | 717.33 | 602.557 |
| mo099 | h | Ouvrier professionnel II/OP poseur de systèmes de façades préfabriqués. (main-d'œuvre) | 0.84 | 521.84 | 438.346 |
| % | % | Frais de chantier des unités d'ouvrage | 2 % | 9152.412 | 183.048 |
|  |  | Coûts directs |  |  | 9335.460 |

Déchets:
- pose: mt12pck020d; facteur de déchet 0.06
- pose: mt12pak150x Équerre de fixation "KNAUF", en acier galvanisé, de 107x65x80x2 mm; facteur de déchet 0.0188
- pose: mt12pak150E Équerre réglable "KNAUF", en acier galvanisé, de 57x65x80x2 mm; facteur de déchet 0.0188
- pose: mt12pak020a; facteur de déchet 0.0128836
- pose: mt12pak030ga; facteur de déchet 0.0107787
- pose: mt15mkv010; facteur de déchet 0.06
- pose: mt12pak010n; facteur de déchet 0.0248
- pose: mt12pak040v Vis autoforeuse Aquapanel Maxi TB "KNAUF" 4,2x25; facteur de déchet 0.00533333
- pose: mt12pak041a; facteur de déchet 0.00384615
- pose: mt12pak041d; facteur de déchet 0.00357143
- pose: mt12pak060g Mortier de joints Aquapanel Outdoor "KNAUF", couleur grise; facteur de déchet 0.07
- pose: mt12pak050d Bande de joints Aquapanel "KNAUF"; facteur de déchet 0.055
- pose: mt12pak100g Maille en fibre de verre Aquapanel Outdoor "KNAUF", couleur blanche; facteur de déchet 0.055
- pose: mt12pak090g Mortier Aquapanel Outdoor "KNAUF", couleur blanche; facteur de déchet 0.067314
- pose: mt12pak085d Impression incolore au siloxane GRC "KNAUF"; facteur de déchet 0.06
- pose: mt12pak120; facteur de déchet 0.047049
- pose: mt12pak130 Mortier GRC "KNAUF", à base de copolymères acryliques modifiés avec du siloxane, finition en pierre, couleur à choisir; facteur de déchet 0.052542
- pose: mt28fvk030; facteur de déchet 0.048

## Ressources

**mt12pck020d** m Bande acoustique de dilatation
Données techniques: Coût énergétique 3.168 MJ; Émission de CO2 0.154 kg; Code CED 17 06 04; Masse de l'élément 0.0213 kg; Volume 0.000036 m3
Déchets:
- emballage: re170203 Plastique. (composant de déchet); quantité 0.001 kg; Code CED 17 02 03; Masse de l'élément 1 kg; Volume 0.001667 m3

**mt12pak150x** U Équerre de fixation "KNAUF", en acier galvanisé, de 107x65x80x2 mm
Données techniques: Coût énergétique 7.191 MJ; Émission de CO2 0.607 kg; Code CED 17 04 05; Masse de l'élément 0.19 kg; Volume 0.00009 m3
Déchets:
- emballage: re170203 Plastique; quantité 0.025 kg

**mt12pak150E** U Équerre réglable "KNAUF", en acier galvanisé, de 57x65x80x2 mm
Données techniques: Coût énergétique 5.183 MJ; Émission de CO2 0.402 kg; Code CED 17 04 05; Masse de l'élément 0.11 kg; Volume 0.000052 m3
Déchets:
- emballage: re170203 Plastique; quantité 0.025 kg

**mt12pak020a** m Rail 50/40/0,7 mm GRC 0,7 "KNAUF" en acier Z4 (Z450) galvanisé spécial
Données techniques: Coût énergétique 81.486 MJ; Émission de CO2 2.501 kg; Code CED 17 04 05; Masse de l'élément 0.61 kg; Volume 0.00029 m3
Déchets:
- emballage: re170203 Plastique; quantité 0.006 kg

**mt12pak030ga** m Montant 50/50/0,7 mm GRC 0,7 "KNAUF" en acier Z4 (Z450) galvanisé spécial
Données techniques: Coût énergétique 81.531 MJ; Émission de CO2 2.503 kg; Code CED 17 04 05; Masse de l'élément 0.61 kg; Volume 0.00029 m3
Déchets:
- emballage: re170203 Plastique; quantité 0.007 kg

**mt15mkv010** m² Écran hautement perméable à la vapeur d'eau imperméable à l'eau de pluie
Données techniques: Coût énergétique 13.562 MJ; Émission de CO2 0.514 kg; Code CED 17 06 04; Masse de l'élément 0.082 kg; Volume 0.000137 m3
Déchets:
- emballage: re170203 Plastique; quantité 0.024 kg

**mt12pak010n** m² Plaque en ciment Portland Aquapanel Outdoor "KNAUF" de 12,5x1200x2400 mm
Données techniques: Coût énergétique 0.875 MJ; Émission de CO2 2.457 kg; Code CED 17 01 01; Masse de l'élément 16.25 kg; Volume 0.010833 m3
Déchets:
- emballage: re170203 Plastique; quantité 0.004 kg

**mt12pak040v** U Vis autoforeuse Aquapanel Maxi TB "KNAUF" 4,2x25
Données techniques: Coût énergétique 0.015 MJ; Émission de CO2 0.002 kg; Code CED 17 04 05; Masse de l'élément 0.0015 kg
Déchets:
- emballage: re150101 Emballages en papier et en carton. (composant de déchet); quantité 0.001 kg; Code CED 15 01 01; Masse de l'élément 1 kg; Volume 0.001333 m3

**mt12pak041a** U Vis autoforeuse en acier inoxydable AISI 304
Données techniques: Coût énergétique 0.082 MJ; Émission de CO2 0.011 kg; Code CED 17 04 05; Masse de l'élément 0.0013 kg
Déchets:
- emballage: re150101 Emballages en papier et en carton; quantité 0.001 kg

**mt12pak041d** U Vis autoforeuse en acier inoxydable AISI 304
Données techniques: Coût énergétique 0.097 MJ; Émission de CO2 0.012 kg; Code CED 17 04 05; Masse de l'élément 0.0014 kg
Déchets:
- emballage: re150101 Emballages en papier et en carton; quantité 0.001 kg

**mt12pak060g** kg Mortier de joints Aquapanel Outdoor "KNAUF", couleur grise
Données techniques: Coût énergétique 7.725 MJ; Émission de CO2 0.576 kg; Code CED 17 09 04; Masse de l'élément 1 kg; Volume 0.000667 m3
Déchets:
- emballage: re150101 Emballages en papier et en carton; quantité 0.02 kg
- emballage: re170201 Bois. (composant de déchet); quantité 0.005 kg; Code CED 17 02 01; Masse de l'élément 1 kg; Volume 0.000909 m3
- emballage: re170203 Plastique; quantité 0.008 kg

**mt12pak050d** m Bande de joints Aquapanel "KNAUF"
Données techniques: Coût énergétique 1.215 MJ; Émission de CO2 0.060 kg; Code CED 17 02 03; Masse de l'élément 0.016 kg; Volume 0.000027 m3
Déchets:
- emballage: re170203 Plastique; quantité 0.001 kg

**mt12pak100g** m² Maille en fibre de verre Aquapanel Outdoor "KNAUF", couleur blanche
Données techniques: Coût énergétique 18.046 MJ; Émission de CO2 0.887 kg; Code CED 17 02 03; Masse de l'élément 0.225 kg; Volume 0.000375 m3
Déchets:
- emballage: re170203 Plastique; quantité 0.024 kg

**mt12pak090g** kg Mortier Aquapanel Outdoor "KNAUF", couleur blanche
Données techniques: Coût énergétique 2.251 MJ; Émission de CO2 0.184 kg; Code CED 17 09 04; Masse de l'élément 1 kg; Volume 0.000667 m3
Déchets:
- emballage: re170203 Plastique; quantité 0.003 kg

**mt12pak085d** l Impression incolore au siloxane GRC "KNAUF"
Données techniques: Coût énergétique 157.543 MJ; Émission de CO2 6.493 kg; Code CED 17 09 04; Masse de l'élément 1.05 kg; Volume 0.0007 m3
Déchets:
- emballage: re150104 Emballages métalliques. (composant de déchet); quantité 0.042 kg; Code CED 15 01 04; Masse de l'élément 1 kg; Volume 0.001667 m3

**mt12pak120** kg Impression à base de copolymères acryliques modifiés Fondo Pétreo GRC "KNAUF"
Données techniques: Coût énergétique 75.527 MJ; Émission de CO2 2.872 kg; Code CED 17 09 04; Masse de l'élément 1 kg; Volume 0.000667 m3
Déchets:
- emballage: re170203 Plastique; quantité 0.003 kg

**mt12pak130** kg Mortier GRC "KNAUF", à base de copolymères acryliques modifiés avec du siloxane, finition en pierre, couleur à choisir
Données techniques: Coût énergétique 2.251 MJ; Émission de CO2 0.184 kg; Code CED 17 09 04; Masse de l'élément 1 kg; Volume 0.000667 m3
Déchets:
- emballage: re170203 Plastique; quantité 0.003 kg

**mt28fvk030** m Profilé en PVC avec maille en fibre de verre anti-alcalin
Données techniques: Coût énergétique 11.900 MJ; Émission de CO2 0.855 kg; Code CED 17 02 03; Masse de l'élément 0.2 kg; Volume 0.000333 m3
Déchets:
- emballage: re170203 Plastique; quantité 0.005 kg
