# Porte souple industrielle rapide à empilement

- Propriété du fichier: CYPE INGENIEROS, S.A.
- Format: FIEBDC-3/2002
- Zone géographique: Algérie
- Devise: DZD
- Coûts indirects: 3.00 %
- Frais généraux: 13.00 %
- Bénéfice: 6.00 %
- TVA: 19.00 %

**EMS010** m² Porte souple industrielle rapide à empilement, d'entre 5 et 5,5 m de hauteur maximale, constituée de bâche en PVC, cadre et structure en acier galvanisé, tableau de manoeuvre, bouton-poussoir, photocellule de sécurité et mécanismes, fixée par vissage dans le béton.
Porte souple industrielle rapide à empilement, d'entre 5 et 5,5 m de hauteur maximale, constituée de bâche en PVC, cadre et structure en acier galvanisé, tableau de manoeuvre, bouton-poussoir, photocellule de sécurité et mécanismes, fixée par vissage dans le béton. Comprend le nettoyage préalable du support, le matériel de connexion électique et l'ajustement et la fixation sur chantier. Totalement montée, connectée et mise en marche par l'entreprise installatrice pour le contrôle de son bon fonctionnement.
Inclut: Nettoyage et préparation de la surface support. Implantation. Mise en place et ancrage du cadre avec la structure d'acier. Montage de la porte. Installation des mécanismes. Connexion électrique. Ajustement et fixation de la porte. Mise en marche.
Critère de métré de projet: Nombre d'unités prévues, selon documentation graphique du Projet.
Critère de mesure de l'ouvrage: On mesurera le nombre d'unités réellement exécutées selon les spécifications du Projet.

| Code | U | Désignation | Quantité | Prix | Montant |
|---|---|---|---|---|---|
| mt26pes020e | m² | Porte souple industrielle rapide à empilement, d'entre 5 et 5,5 m de hauteur maximale, constituée de bâche en PVC, cadre et structure en acier galvanisé, tableau de manoeuvre, bouton-poussoir, photocellule de sécurité et mécanismes, selon NF EN 13241-1. (matériau) | 1.000 | 17432.24 | 17432.24 |
| mo011 | h | Compagnon professionnel III/CP2 monteur. (main-d'œuvre) | 0.568 | 475.07 | 269.84 |
| mo080 | h | Ouvrier professionnel II/OP monteur. (main-d'œuvre) | 0.568 | 342.97 | 194.81 |
| mo003 | h | Compagnon professionnel III/CP2 électricien. (main-d'œuvre) | 0.396 | 475.07 | 188.13 |
| % | % | Frais de chantier des unités d'ouvrage | 2 % | 18085.02 | 361.70 |
|  |  | Coûts directs |  |  | 18446.72 |
