# Piquage d'un crépi de chaux, appliqué sur parement horizontal extérieur de plus de 3 m de hauteur, avec marteau électrique, et la charge manuelle des décombres dans le camion ou la benne

- Propriété du fichier: CYPE INGENIEROS, S.A.
- Format: FIEBDC-3/2002
- Zone géographique: Algérie
- Coûts indirects: 3.00 %
- Frais généraux: 13.00 %
- Bénéfice: 6.00 %
- TVA: 17.00 %

**END010** m² Piquage d'un crépi de chaux, appliqué sur parement horizontal extérieur de plus de 3 m de hauteur, avec marteau électrique, et la charge manuelle des décombres dans le camion ou la benne.
Piquage d'un crépi de chaux, appliqué sur parement horizontal extérieur de plus de 3 m de hauteur, avec marteau électrique, en le supprimant totalement sans détériorer la surface support qui restera à découvert et préparée pour un futur revêtement. Comprend le nettoyage manuel avec une brosse à poils durs, l'entassement, le retrait et la charge manuelle des décombres dans le camion ou la benne.
Inclut: Piquage du revêtement avec un marteau électrique. Retrait et amassement des décombres. Nettoyage des restes d'ouvrage. Charge des décombres dans le camion ou la benne.
Critère de métré de projet: Surface mesurée selon documentation graphique du Projet.
Critère de mesure de l'ouvrage: On mesurera la surface réellement démolie selon les spécifications du Projet.

| Code | U | Désignation | Quantité | Prix | Montant |
|---|---|---|---|---|---|
| mq05mai040 | h | Marteau électrique. (matériel) | 0.515 | 2.02 | 1.04 |
| mo113 | h | Ouvrier d'exécution I/OE1 VRD espaces privés. (main-d'œuvre) | 0.674 | 2.37 | 1.60 |
| % | % | Coûts directs complémentaires | 2 % | 2.64 | 0.05 |
|  |  | Coûts directs |  |  | 2.69 |
