# Traitement des humidités par capillarité sur des murs détériorés avec un degré d'humidité moyen. Système MasterEmaco "BASF". COUCHE DE BASE: mortier technique macroporeux déshumidifiant de chaux

- Propriété du fichier: CYPE INGENIEROS, S.A.
- Format: FIEBDC-3/2002
- Zone géographique: Algérie
- Devise: DZD
- Coûts indirects: 3.00 %
- Frais généraux: 13.00 %
- Bénéfice: 6.00 %
- TVA: 19.00 %

**ESU020** m² Traitement des humidités par capillarité sur des murs détériorés avec un degré d'humidité moyen. Système MasterEmaco "BASF". COUCHE DE BASE: mortier technique macroporeux déshumidifiant de chaux hydraulique avec fibres en polyacrylonitrile MasterEmaco N 235 "BASF", type R CSII, selon NF EN 998-1, couleur grise, de 10 mm d'épaisseur, application préalable d'un lait à base du même produit qui agit comme pont d'adhérence; COUCHE DE FINITION: mortier de chaux MasterEmaco N 245 FC "BASF", type CR CSI W2, selon NF EN 998-1, couleur blanche, de 3 mm d'épaisseur, appliqué en deux couches. Comprend le liquide antisalpêtre, pour le nettoyage d'efflorescences salines.
Traitement des humidités par capillarité sur des murs détériorés avec un degré d'humidité moyen. Système MasterEmaco "BASF". COUCHE DE BASE: mortier technique macroporeux déshumidifiant de chaux hydraulique avec fibres en polyacrylonitrile MasterEmaco N 235 "BASF", type R CSII, selon NF EN 998-1, couleur grise, de 10 mm d'épaisseur, application préalable d'un lait à base du même produit qui agit comme pont d'adhérence; COUCHE DE FINITION: mortier de chaux MasterEmaco N 245 FC "BASF", type CR CSI W2, selon NF EN 998-1, couleur blanche, de 3 mm d'épaisseur, appliqué en deux couches. Comprend le liquide antisalpêtre, pour le nettoyage d'efflorescences salines.
Inclut: Nettoyage de la surface support. Réalisation de la couche de base. Réalisation des guides. Lissage du parement en passant une règle sur les guides. Réalisation de la couche de finition.
Critère de métré de projet: Surface mesurée selon documentation graphique du Projet.
Critère de mesure de l'ouvrage: On mesurera la surface réellement exécutée selon les spécifications du Projet.
Critère d'évaluation économique: Le prix ne comprend pas la préparation du support.

| Code | U | Désignation | Quantité | Prix | Montant |
|---|---|---|---|---|---|
| mt08aaa010a | m³ | Eau. (matériau) | 0.003 | 171.86 | 0.52 |
| mt27thr010a | l | Liquide antisalpêtre, pour le nettoyage d'efflorescences salines incolore, à base de résines acryliques en dispersion aqueuse et additifs spéciaux, perméable à la vapeur d'eau, antimoisissure, à appliquer à la brosse ou au rouleau. (matériau) | 0.330 | 1485.39 | 490.18 |
| mt28mrb010b | kg | Mortier technique macroporeux déshumidifiant de chaux hydraulique avec fibres en polyacrylonitrile MasterEmaco N 235 "BASF", type R CSII, selon NF EN 998-1, couleur grise, respirant, hydrofugeant et avec effect préventif des efflorescences, à appliquer à la truelle, pour utilisation en intérieur et en extérieur, comme pont d'adhérence, pour la réparation des parements avec des humidités ou des taches salines. (matériau) | 5.000 | 135.52 | 677.60 |
| mt28mrb010a | kg | Mortier technique macroporeux déshumidifiant de chaux hydraulique avec fibres en polyacrylonitrile MasterEmaco N 235 "BASF", type R CSII, selon NF EN 998-1, couleur grise, respirant, hydrofugeant et avec effect préventif des efflorescences, à appliquer à la truelle, pour utilisation en intérieur et en extérieur, comme couche de base, pour la réparation des parements avec des humidités ou des taches salines. (matériau) | 10.000 | 135.52 | 1355.20 |
| mt28mrb020a | kg | Mortier de chaux MasterEmaco N 245 FC "BASF", type CR CSI W2, selon NF EN 998-1, couleur blanche, respirant et hydrofugeant, pour utilisation en intérieur et en extérieur, comme couche de base, pour la réparation des parements avec des humidités ou des taches salines. (matériau) | 3.600 | 174.67 | 628.81 |
| mo039 | h | Compagnon professionnel III/CP2 enduiseur. (main-d'œuvre) | 0.504 | 461.40 | 232.55 |
| mo079 | h | Ouvrier professionnel II/OP enduiseur. (main-d'œuvre) | 0.504 | 342.97 | 172.86 |
| % | % | Frais de chantier des unités d'ouvrage | 2 % | 3557.72 | 71.15 |
|  |  | Coûts directs |  |  | 3628.87 |
