# Rencontre en toiture terrasse chaude

- Propriété du fichier: CYPE Ingenieros S.A.
- Format: FIEBDC-3/2016
- Logiciel: Générateur de prix de la construction. CYPE Ingenieros, S.A.
- Date: 22/06/2021
- Zone géographique: Algérie
- Devise: DZD
- Coûts indirects: 3 %
- Frais généraux: 13 %
- Bénéfice: 6 %
- TVA: 19 %

## E Enveloppe et finition extérieure

### ET Couvertures de toitures terrasses

#### ETI Points singuliers

**ETI090** U Rencontre en toiture terrasse chaude, inaccessible, végétalisée, type inversée, avec nappe drainante, avec bouche d'écoulement de PVC, à sortie verticale, de 160 mm de diamètre, grille haute de polyéthylène (pare-graviers), fixé avec soudure thermoplastique à la membrane d'étanchéité de PVC.

| Code | U | Désignation | Quantité | Prix | Montant |
|---|---|---|---|---|---|
| mt15dan100J | U | Bouche d'écoulement de PVC, à sortie verticale, de 160 mm de diamètre, grille haute de polyéthylène (pare-graviers). (matériau) | 1 | 2360.52 | 2360.520 |
| mo029 | h | Compagnon professionnel III/CP2 poseur de membranes d'étanchéité. (main-d'œuvre) | 0.126 | 473.08 | 59.608 |
| mo067 | h | Ouvrier professionnel II/OP poseur de membranes d'étanchéité. (main-d'œuvre) | 0.126 | 353.14 | 44.496 |
| mo008 | h | Compagnon professionnel III/CP2 plombier. (main-d'œuvre) | 0.44 | 486.26 | 213.954 |
| % | % | Frais de chantier des unités d'ouvrage | 2 % | 2678.578 | 53.572 |
|  |  | Coûts directs |  |  | 2732.150 |
