# Rampe d'escalier, en aluminium

- Propriété du fichier: CYPE Ingenieros S.A.
- Format: FIEBDC-3/2016
- Logiciel: Générateur de prix de la construction. CYPE Ingenieros, S.A.
- Date: 18/09/2024
- Zone géographique: Algérie
- Devise: DZD
- Coûts indirects: 3 %
- Frais généraux: 13 %
- Bénéfice: 6 %
- TVA: 19 %

## F Aménagements et finitions

### FG Garde-corps et mains courantes

#### FGE Rampes d'escaliers

**FGE030** m Rampe d'escalier, en aluminium.
Rampe en aluminium anodisé naturel de 90 cm de hauteur, avec châssis simple, constitué d'une lisse haute servant de main courante et d'une lisse basse; montants verticaux disposés tous les 100 cm et barreaux verticaux placés tous les 10 cm, pour escalier droit à une volée. Comprend les platines pour fixation par vissage dans un élément en béton avec chevilles à expansion et vis en acier. Élaborée en atelier et montée in situ.
Inclut: Implantation des points de fixation. Aplomb et nivellement. Résolution des unions entre tronçons. Résolution des liaisons avec le parement.
Critère pour le métré: Longueur mesurée aux axes en grandeur réelle, selon documentation graphique du Projet.
Critère pour le mémoire: On mesurera, en grandeur réelle, aux axes, la longueur réellement exécutée selon les spécifications du Projet.

| Code | U | Désignation | Quantité | Prix | Montant |
|---|---|---|---|---|---|
| mt26aaa023a | U | Ancrage mécanique avec cheville à expansion en acier galvanisé, écrou et rondelle. (matériau) | 2 | 161.34 | 322.680 |
| mt25dbe010a | m | Rampe en aluminium anodisé naturel de 90 cm de hauteur, avec châssis simple constitué d'une lisse haute servant de main courante et d'une lisse basse; montants verticaux disposés tous les 100 cm et barreaux verticaux placés tous les 10 cm, pour un escalier droite à une volée. (matériau) | 1 | 7426.58 | 7426.580 |
| mo011 | h | Compagnon professionnel III/CP2 monteur. (main-d'œuvre) | 0.732 | 717.33 | 525.086 |
| mo080 | h | Ouvrier professionnel II/OP monteur. (main-d'œuvre) | 0.461 | 521.84 | 240.568 |
| % | % | Frais de chantier des unités d'ouvrage | 2 % | 8514.914 | 170.298 |
|  |  | Coûts directs |  |  | 8685.212 |

## Ressources

**mt26aaa023a** U Ancrage mécanique avec cheville à expansion en acier galvanisé, écrou et rondelle
Données techniques: Coût énergétique 0.725 MJ; Émission de CO2 0.071 kg; Code CED 17 04 05; Masse de l'élément 0.025 kg; Volume 0.000012 m3
Déchets:
- emballage: re150101 Emballages en papier et en carton. (composant de déchet); quantité 0.002 kg; Code CED 15 01 01; Masse de l'élément 1 kg; Volume 0.001333 m3
- emballage: re170203 Plastique. (composant de déchet); quantité 0.001 kg; Code CED 17 02 03; Masse de l'élément 1 kg; Volume 0.001667 m3

**mt25dbe010a** m Rampe en aluminium anodisé naturel de 90 cm de hauteur
Données techniques: Coût énergétique 0.634 MJ; Émission de CO2 0.031 kg
Déchets:
- emballage: re170203 Plastique; quantité 0.006 kg
- emballage: re170604 Matériaux d'isolation distincts de ceux spécifiés dans les codes 17 06 01 et 17 06 03. (composant de déchet); quantité 0.001 kg; Code CED 17 06 04; Masse de l'élément 1 kg; Volume 0.001667 m3
