# Démontage d'un ouvrant de porte intérieure de menuiserie en bois, avec des moyens manuels et charge manuelle dans le camion ou la benne

- Propriété du fichier: CYPE INGENIEROS, S.A.
- Format: FIEBDC-3/2002
- Zone géographique: Algérie
- Coûts indirects: 3.00 %
- Frais généraux: 13.00 %
- Bénéfice: 6.00 %
- TVA: 19.00 %

**FKD040** U Démontage d'un ouvrant de porte intérieure de menuiserie en bois, avec des moyens manuels et charge manuelle dans le camion ou la benne.
Démontage d'un ouvrant de porte intérieure de menuiserie en bois, avec des moyens manuels et charge manuelle dans le camion ou la benne.
Inclut: Démontage de l'élément. Retrait et stockage du matériau démonté. Nettoyage des restes d'ouvrage. Charge manuelle du matériau démonté et des restes d'ouvrage dans le camion ou la benne.
Critère de métré de projet: Nombre d'unités prévues, selon documentation graphique du Projet.
Critère de mesure de l'ouvrage: On mesurera le nombre d'unités réellement démontées selon les spécifications du Projet.
Critère d'évaluation économique: Le prix comprend le démontage des feuillures, des couvre-joints et des ferrures.

| Code | U | Désignation | Quantité | Prix | Montant |
|---|---|---|---|---|---|
| mo058 | h | Ouvrier professionnel II/OP menuisier bois. (main-d'œuvre) | 0.402 | 2.37 | 0.95 |
| % | % | Coûts directs complémentaires | 2 % | 0.95 | 0.02 |
|  |  | Coûts directs |  |  | 0.97 |
