# Mobilier complet de cuisine avec façade recouverte

- Propriété du fichier: CYPE Ingenieros S.A.
- Format: FIEBDC-3/2016
- Logiciel: Générateur de prix de la construction. CYPE Ingenieros, S.A.
- Date: 18/09/2024
- Zone géographique: Algérie
- Devise: DZD
- Coûts indirects: 3 %
- Frais généraux: 13 %
- Bénéfice: 6 %
- TVA: 19 %

## F Aménagements et finitions

### FK Menuiseries intérieures et meubles

#### FKM Meubles de cuisine

**FKM010** U Mobilier complet de cuisine avec façade recouverte.
Mobilier complet de cuisine composé de 3,5 m de meubles bas avec socle inférieur et 3,5 m de meubles hauts, réalisé avec des façades de cuisine avec recouvrement mélaminique finition brillante avec papier décoratif de couleur beige, imprégné avec une résine mélaminique, noyau de panneau de particules type P2 d'intérieur, pour usage en milieu sec, de 19 mm d'épaisseur et bords thermoplastiques en ABS; montées sur les corps des meubles constitués de noyau de panneau de particules type P2 d'intérieur, pour usage en milieu sec, de 16 mm d'épaisseur, plaque de fond de 6 mm d'épaisseur, avec recouvrement mélaminique finition brillante avec papier décoratif de couleur beige, imprégné avec une résine mélaminique et bords thermoplastiques en ABS. Comprend le montage des tiroirs et des tablettes du même matériau que le corps, les charnières, les pattes réglables pour meubles bas les rails des tiroirs et les autres ferrures de qualité basique, installés dans les corps des meubles et les poignées, les boutons, les systèmes à ouverture automatique, et les autres ferrures de la série basique, fixés sur les façades de cuisine.
Critère d'évaluation économique: Le prix ne comprend le plan de travail, les électroménagers ni l'évier.
Inclut: Implantation de la position et des points de fixation. Mise en place, fixation et nivèlement des corps des meubles. Mise en place et fixation des charnières et des étagères. Mise en place des façades et des tiroirs. Mise en place des poignées en façades et des tiroirs. Mise en place de la plinthe. Nettoyage et enlèvement des restes à la benne.
Critère pour le métré: Nombre d'unités prévues, selon documentation graphique du Projet. Les coins n'ont pas été dupliqués dans le métré de la longueur des façades des meubles hauts et bas.
Critère pour le mémoire: On mesurera le nombre d'unités réellement exécutées selon les spécifications du Projet.

| Code | U | Désignation | Quantité | Prix | Montant |
|---|---|---|---|---|---|
| mt32cue010aga | m | Corps pour meubles bas de cuisine de 58 cm de fond et 70 cm de hauteur, avec noyau de panneau de particules type P2 d'intérieur, pour usage en milieu sec, selon NF EN 312, de 16 mm d'épaisseur, plaque de fond de 6 mm d'épaisseur, avec recouvrement mélaminique finition brillante avec papier décoratif de couleur beige, imprégné avec une résine mélaminique et bords thermoplastiques en ABS. Comprend les tiroirs et les tablettes du même matériau que le corps, les charnières, les pattes réglables pour meubles bas les rails des tiroirs et les autres ferrures de qualité basique. (matériau) | 3.5 | 9879.77 | 34579.195 |
| mt32cue020ama | m | Corps pour meubles hauts de cuisine de 33 cm de fond et 70 cm de hauteur, avec noyau de panneau de particules type P2 d'intérieur, pour usage en milieu sec, selon NF EN 312, de 16 mm d'épaisseur, plaque de fond de 6 mm d'épaisseur, avec recouvrement mélaminique finition brillante avec papier décoratif de couleur beige, imprégné avec une résine mélaminique et bords thermoplastiques en ABS. Comprend étagères du même matériau que le corps, les charnières, les ferrures de suspension et les autres ferrures de qualité basique. (matériau) | 3.5 | 10004.07 | 35014.245 |
| mt32mme020abaa | m | Façade mélaminique pour meubles bas de cuisine de 70 cm de hauteur, composée d'un noyau de panneau de particules type P2 d'intérieur, pour usage en milieu sec, selon NF EN 312, de 19 mm d'épaisseur, finition brillante avec papier décoratif de couleur beige, imprégné avec une résine mélaminique et bords thermoplastiques en ABS. Comprend les poignées, les boutons, les systèmes à ouverture automatique, et les autres ferrures de la série basique. (matériau) | 3.5 | 4046.59 | 14163.065 |
| mt32mme010abaa | m | Façade mélaminique pour meubles hauts de cuisine de 70 cm de hauteur, composée d'un noyau de panneau de particules type P2 d'intérieur, pour usage en milieu sec, selon NF EN 312, de 19 mm d'épaisseur, finition brillante avec papier décoratif de couleur beige, imprégné avec une résine mélaminique et bords thermoplastiques en ABS. Comprend les poignées, les boutons, les systèmes à ouverture automatique, et les autres ferrures de la série basique. (matériau) | 3.5 | 5395.45 | 18884.075 |
| mt32mme021aba | m | Plinthe mélaminique pour meubles bas de cuisine, composé d'un noyau de panneau de particules type P2 d'intérieur, pour usage en milieu sec, selon NF EN 312, de 19 mm d'épaisseur, finition brillante avec papier décoratif de couleur beige, imprégné avec une résine mélaminique et bords thermoplastiques en ABS. Comprend les arrêts. (matériau) | 3.5 | 944.2 | 3304.700 |
| mo017 | h | Compagnon professionnel III/CP2 menuisier bois. (main-d'œuvre) | 7.799 | 708.18 | 5523.096 |
| mo058 | h | Ouvrier professionnel II/OP menuisier bois. (main-d'œuvre) | 7.799 | 525.07 | 4095.021 |
| % | % | Frais de chantier des unités d'ouvrage | 2 % | 115563.397 | 2311.268 |
|  |  | Coûts directs |  |  | 117874.665 |

## Ressources

**mt32cue010aga** m Corps pour meubles bas de cuisine de 58 cm de fond et 70 cm de hauteur
Données techniques: Coût énergétique 1093.374 MJ; Émission de CO2 20.356 kg
Déchets:
- emballage: re150101 Emballages en papier et en carton. (composant de déchet); quantité 1.247 kg; Code CED 15 01 01; Masse de l'élément 1 kg; Volume 0.001333 m3
- emballage: re170604 Matériaux d'isolation distincts de ceux spécifiés dans les codes 17 06 01 et 17 06 03. (composant de déchet); quantité 0.027 kg; Code CED 17 06 04; Masse de l'élément 1 kg; Volume 0.001667 m3

**mt32cue020ama** m Corps pour meubles hauts de cuisine de 33 cm de fond et 70 cm de hauteur
Données techniques: Coût énergétique 752.356 MJ; Émission de CO2 14.346 kg
Déchets:
- emballage: re150101 Emballages en papier et en carton; quantité 1.248 kg
- emballage: re170604 Matériaux d'isolation distincts de ceux spécifiés dans les codes 17 06 01 et 17 06 03; quantité 0.027 kg

**mt32mme020abaa** m Façade mélaminique pour meubles bas de cuisine de 70 cm de hauteur
Données techniques: Coût énergétique 308.962 MJ; Émission de CO2 6.500 kg
Déchets:
- emballage: re150101 Emballages en papier et en carton; quantité 1.212 kg
- emballage: re170604 Matériaux d'isolation distincts de ceux spécifiés dans les codes 17 06 01 et 17 06 03; quantité 0.026 kg

**mt32mme010abaa** m Façade mélaminique pour meubles hauts de cuisine de 70 cm de hauteur
Données techniques: Coût énergétique 308.977 MJ; Émission de CO2 6.508 kg
Déchets:
- emballage: re150101 Emballages en papier et en carton; quantité 1.22 kg
- emballage: re170604 Matériaux d'isolation distincts de ceux spécifiés dans les codes 17 06 01 et 17 06 03; quantité 0.026 kg

**mt32mme021aba** m Plinthe mélaminique pour meubles bas de cuisine
Données techniques: Coût énergétique 66.816 MJ; Émission de CO2 2.222 kg
Déchets:
- emballage: re150101 Emballages en papier et en carton; quantité 1.2 kg
- emballage: re170604 Matériaux d'isolation distincts de ceux spécifiés dans les codes 17 06 01 et 17 06 03; quantité 0.026 kg
