# Chape de mortier de ciment autonivelant

- Propriété du fichier: CYPE Ingenieros S.A.
- Format: FIEBDC-3/2016
- Logiciel: Générateur de prix de la construction. CYPE Ingenieros, S.A.
- Date: 25/06/2024
- Zone géographique: Algérie
- Devise: DZD
- Coûts indirects: 3 %
- Frais généraux: 13 %
- Bénéfice: 6 %
- TVA: 19 %

## F Aménagements et finitions

### FS Revêtements de sols

#### FSA Bases de revêtement

**FSA070** m² Chape de mortier de ciment autonivelant.
Chape pour revêtement de sol intérieur, de 30 mm d'épaisseur, de mortier autonivelant de ciment, CT - C25 - F5 selon NF EN 13813, coulé avec une pompe mélangeuse, sur film isolant pour la réalisation d'un plancher flottant; et application postérieure d'agent filmogène, (0,15 l/m²). Comprend la bande de panneau rigide en polystyrène expansé pour la préparation des joints de dilatation périphériques.
Critère d'évaluation économique: Le prix ne comprend pas le film isolant.
Inclut: Implantation et marquage des niveaux. Préparation des joints périphériques de dilatation. Extension du mortier par pompage. Application de l'agent filmogène.
Critère pour le métré: Surface mesurée selon documentation graphique du Projet.
Critère pour le mémoire: On mesurera la surface réellement exécutée selon les spécifications du Projet, en déduisant la surface occupée par les poteaux situés dans le périmètre.

| Code | U | Désignation | Quantité | Prix | Montant |
|---|---|---|---|---|---|
| mt16pea020a | m² | Panneau rigide en polystyrène expansé, selon NF EN 13163, usinage latéral droit, de 10 mm d'épaisseur, résistance thermique 0,25 m²K/W, conductivité thermique 0,036 W/(mK), pour joint de dilatation. (matériau) | 0.1 | 182.33 | 18.233 |
| mt09moc030b | kg | Mortier autonivelant de ciment, CT - C25 - F5 selon NF EN 13813, composé de liants hydrauliques, résines polymériques, granulats siliceux, fibre de verre et additifs organiques et inorganiques, pour épaisseurs de 8 à 50 mm, utilisé en nivellement des revêtement. (matériau) | 51 | 93.46 | 4766.460 |
| mt08cur020a | l | Agent filmogène, pour le séchage des bétons et des mortiers. (matériau) | 0.15 | 197.28 | 29.592 |
| mq06pym020 | h | Mélangeuse-pompeuse pour mortiers autonivelants. (matériel) | 0.093 | 1053.47 | 97.973 |
| mo031 | h | Compagnon professionnel III/CP2 chapiste. (main-d'œuvre) | 0.041 | 698.09 | 28.622 |
| mo069 | h | Ouvrier professionnel II/OP chapiste. (main-d'œuvre) | 0.031 | 521.84 | 16.177 |
| % | % | Frais de chantier des unités d'ouvrage | 2 % | 4957.057 | 99.141 |
|  |  | Coûts directs |  |  | 5056.198 |

Déchets:
- pose: mt16pea020a; facteur de déchet 0.048
- pose: mt09moc030b; facteur de déchet 0.0072

## Ressources

**mt16pea020a** m² Panneau rigide en polystyrène expansé
Données techniques: Coût énergétique 29.913 MJ; Émission de CO2 1.057 kg; Code CED 17 06 04; Masse de l'élément 0.3 kg; Volume 0.0005 m3
Déchets:
- emballage: re170203 Plastique. (composant de déchet); quantité 0.024 kg; Code CED 17 02 03; Masse de l'élément 1 kg; Volume 0.001667 m3

**mt09moc030b** kg Mortier autonivelant de ciment
Données techniques: Coût énergétique 0.650 MJ; Émission de CO2 0.050 kg; Code CED 17 01 01; Masse de l'élément 1 kg; Volume 0.000667 m3
