# Revêtement de sol continu de micro-mortier de chaux

- Propriété du fichier: CYPE Ingenieros S.A.
- Format: FIEBDC-3/2016
- Logiciel: Générateur de prix de la construction. CYPE Ingenieros, S.A.
- Date: 02/10/2023
- Zone géographique: Algérie
- Devise: DZD
- Coûts indirects: 3 %
- Frais généraux: 13 %
- Bénéfice: 6 %
- TVA: 19 %

## F Aménagements et finitions

### FS Revêtements de sols

#### FSG Ciment/Granito

**FSG080** m² Revêtement de sol continu de micro-mortier de chaux.
Revêtement de sol continu de micro-mortier, de 3 à 4 mm d'épaisseur, réalisé sur surface non absorbante. IMPRESSION: à base de copolymères acryliques et vinyliques en émulsion aqueuse, non diluée. COUCHE DE BASE: micro-mortier de chaux, composé de chaux hydraulique naturelle, type NHL 5, selon NF EN 459-1 et granulats sélectionnés avec granulométrie jusqu'à 600 microns, couleur blanche, avec résine acrylique, en deux couches, (0,5 kg/m² chaque couche) et maille en fibre de verre anti-alcalin, de 2,2x2,3 mm de vide de maille, de 58 g/m² de masse surfacique. COUCHE DE FINITION: micro-mortier de chaux, composé de chaux hydraulique naturelle, type NHL 5, selon NF EN 459-1 et granulats sélectionnés avec granulométrie jusqu'à 100 microns, couleur à choisir, avec résine acrylique, en une couche, (0,1 kg/m²). COUCHE DE SCELLEMENT: impression à base de copolymères acryliques en émulsion aqueuse, non diluée et deux couches de vernis de polyuréthane aliphatique monocomposant.
Critère d'évaluation économique: Le prix ne comprend pas la surface support.
Inclut: Nettoyage de la surface support. Implantation des joints de dilatation et des pans. Application de la couche d'impression. Réalisation du mélange. Application de la couche de base. Mise en place de la maille enrobée dans la couche de base. Application de la couche décorative. Ponçage des petites adhérences et imperfections. Application de la couche de scellement. Nettoyage final de la surface terminée.
Critère pour le métré: Surface mesurée en projection horizontale, selon documentation graphique du Projet.
Critère pour le mémoire: On mesurera, en projection horizontale, la surface réellement exécutée selon les spécifications du Projet.

| Code | U | Désignation | Quantité | Prix | Montant |
|---|---|---|---|---|---|
| mt28mcn031a | l | Impression à base de copolymères acryliques et vinyliques en émulsion aqueuse, non diluée, pour régulariser la porosité et améliorer l'adhérence des supports non absorbants, à appliquer au rouleau. (matériau) | 0.1 | 802.57 | 80.257 |
| mt28mcc050a | m² | Maille en fibre de verre anti-alcalin, de 2,2x2,3 mm de vide de maille, de 58 g/m² de masse surfacique, pour le renfort des micro-mortiers. (matériau) | 1.05 | 254.78 | 267.519 |
| mt28mcn040a | kg | Micro-mortier de chaux, composé de chaux hydraulique naturelle, type NHL 5, selon NF EN 459-1 et granulats sélectionnés avec granulométrie jusqu'à 600 microns, couleur blanche, densité 1200 kg/m³, résistance à la compression 5 N/mm², sans substances organiques volatiles (VOC), fourni en sacs, selon NF EN 13813. (matériau) | 1 | 264.34 | 264.340 |
| mt28mcn050a | l | Résine acrylique en base aqueuse. (matériau) | 0.385 | 764.35 | 294.275 |
| mt28mcn040d | kg | Micro-mortier de chaux, composé de chaux hydraulique naturelle, type NHL 5, selon NF EN 459-1 et granulats sélectionnés avec granulométrie jusqu'à 100 microns, couleur à choisir, densité 800 kg/m³, résistance à la compression 5 N/mm², sans substances organiques volatiles (VOC), fourni en sacs, selon NF EN 13813. (matériau) | 0.1 | 1008.52 | 100.852 |
| mt28mcn030a | l | Impression à base de copolymères acryliques en émulsion aqueuse, non diluée, pour régulariser la porosité et améliorer l'adhérence des supports absorbants, à appliquer au rouleau. (matériau) | 0.1 | 764.35 | 76.435 |
| mt28mcn060a | l | Vernis de polyuréthane aliphatique monocomposant, sans substances organiques volatiles (VOC). (matériau) | 0.2 | 6072.37 | 1214.474 |
| mo020 | h | Compagnon professionnel III/CP2 construction. (main-d'œuvre) | 0.993 | 653.48 | 648.906 |
| mo113 | h | Ouvrier d'exécution I/OE1 construction. (main-d'œuvre) | 1.773 | 470.55 | 834.285 |
| % | % | Frais de chantier des unités d'ouvrage | 2 % | 3781.343 | 75.627 |
|  |  | Coûts directs |  |  | 3856.970 |

Déchets:
- pose: mt28mcn031a; facteur de déchet 0.050459
- pose: mt28mcc050a; facteur de déchet 0.055
- pose: mt28mcn040a; facteur de déchet 0.0066
- pose: mt28mcn050a Résine acrylique en base aqueuse; facteur de déchet 0.0523817
- pose: mt28mcn040d; facteur de déchet 0.0066
- pose: mt28mcn030a; facteur de déchet 0.052382
- pose: mt28mcn060a Vernis de polyuréthane aliphatique monocomposant, sans substances organiques volatiles (VOC); facteur de déchet 0.0275

## Ressources

**mt28mcn031a** l Impression à base de copolymères acryliques et vinyliques en émulsion aqueuse
Données techniques: Coût énergétique 75.718 MJ; Émission de CO2 2.882 kg; Code CED 17 09 04; Masse de l'élément 1 kg; Volume 0.000667 m3
Déchets:
- emballage: re150104 Emballages métalliques. (composant de déchet); quantité 0.049 kg; Code CED 15 01 04; Masse de l'élément 1 kg; Volume 0.001667 m3

**mt28mcc050a** m² Maille en fibre de verre anti-alcalin
Données techniques: Coût énergétique 6.378 MJ; Émission de CO2 0.314 kg; Code CED 17 02 03; Masse de l'élément 0.058 kg; Volume 0.000097 m3
Déchets:
- emballage: re170203 Plastique. (composant de déchet); quantité 0.024 kg; Code CED 17 02 03; Masse de l'élément 1 kg; Volume 0.001667 m3

**mt28mcn040a** kg Micro-mortier de chaux
Données techniques: Coût énergétique 9.068 MJ; Émission de CO2 0.702 kg; Code CED 17 01 01; Masse de l'élément 1 kg; Volume 0.000667 m3
Déchets:
- emballage: re150101 Emballages en papier et en carton. (composant de déchet); quantité 0.014 kg; Code CED 15 01 01; Masse de l'élément 1 kg; Volume 0.001333 m3

**mt28mcn050a** l Résine acrylique en base aqueuse
Données techniques: Coût énergétique 86.990 MJ; Émission de CO2 3.310 kg; Code CED 17 09 04; Masse de l'élément 1.15 kg; Volume 0.000767 m3
Déchets:
- emballage: re150104 Emballages métalliques; quantité 0.048 kg

**mt28mcn040d** kg Micro-mortier de chaux
Données techniques: Coût énergétique 9.068 MJ; Émission de CO2 0.702 kg; Code CED 17 01 01; Masse de l'élément 1 kg; Volume 0.000667 m3
Déchets:
- emballage: re150101 Emballages en papier et en carton; quantité 0.014 kg

**mt28mcn030a** l Impression à base de copolymères acryliques en émulsion aqueuse
Données techniques: Coût énergétique 75.704 MJ; Émission de CO2 2.882 kg; Code CED 17 09 04; Masse de l'élément 1 kg; Volume 0.000667 m3
Déchets:
- emballage: re150104 Emballages métalliques; quantité 0.048 kg

**mt28mcn060a** l Vernis de polyuréthane aliphatique monocomposant, sans substances organiques volatiles (VOC)
Données techniques: Coût énergétique 32.340 MJ; Émission de CO2 1.919 kg; Code CED 08 01 11; Masse de l'élément 1 kg; Volume 0.001111 m3
Déchets:
- emballage: re150104 Emballages métalliques; quantité 0.057 kg
