# Mise en place et fixation d'une grille métallique

- Propriété du fichier: CYPE INGENIEROS, S.A.
- Format: FIEBDC-3/2002
- Zone géographique: Algérie
- Coûts indirects: 3.00 %
- Frais généraux: 13.00 %
- Bénéfice: 6.00 %
- TVA: 17.00 %

**FXM100** U Mise en place et fixation d'une grille métallique, de plus de 4 m² de surface, par scellage des pattes d'ancrage dans l'ouvrage avec du mortier de ciment, confectionné sur chantier, avec additif hydrofuge, dosage 1:4.
Mise en place et fixation d'une grille métallique, de plus de 4 m² de surface, par scellage des pattes d'ancrage dans l'ouvrage avec du mortier de ciment, confectionné sur chantier, avec additif hydrofuge, dosage 1:4. Comprend l'implantation, les ouvertures et les rebouchages pour les ancrages, le nivellement et la mise d'aplomb.
Inclut: Implantation. Réalisation d'ouvertures. Nivellement et mise d'aplomb. Bouchage des trous.
Critère de métré de projet: Surface du vide à fermer, mesurée selon documentation graphique du Projet.
Critère de mesure de l'ouvrage: On mesurera, avec les dimensions du vide, la surface réellement exécutée selon les spécifications du Projet.

| Code | U | Désignation | Quantité | Prix | Montant |
|---|---|---|---|---|---|
| mt08aaa010a | m³ | Eau. (matériau) | 0.006 | 1.56 | 0.01 |
| mt01arg005a | t | Sable de carrière, pour mortier préparé sur chantier. (matériau) | 0.046 | 16.06 | 0.74 |
| mt08cem000a | kg | Ciment gris en sacs. (matériau) | 11.400 | 0.11 | 1.25 |
| mt08adt010 | kg | Additif hydrofuge pour imperméabilisation des mortiers ou des bétons. (matériau) | 0.228 | 1.25 | 0.29 |
| mq06hor010 | h | Bétonnière. (matériel) | 0.024 | 1.21 | 0.03 |
| mo020 | h | Compagnon professionnel III/CP2 VRD espaces privés. (main-d'œuvre) | 0.637 | 3.34 | 2.13 |
| mo113 | h | Ouvrier d'exécution I/OE1 VRD espaces privés. (main-d'œuvre) | 0.816 | 2.37 | 1.93 |
| % | % | Coûts directs complémentaires | 2 % | 6.38 | 0.13 |
|  |  | Coûts directs |  |  | 6.51 |
