# Marche droite de 700x240 mm

- Propriété du fichier: CYPE INGENIEROS, S.A.
- Format: FIEBDC-3/2002
- Zone géographique: Algérie
- Coûts indirects: 3.00 %
- Frais généraux: 13.00 %
- Bénéfice: 6.00 %
- TVA: 17.00 %

**FYA010** U Marche droite de 700x240 mm, formée par treillis électrosoudé anti-glissement, finition galvanisé à chaud, réalisée avec platines portantes en acier laminé NF EN 10025 S235JR, de profilé plat laminé à chaud, de 20x2 mm, espacées de 34 mm, distanceurs de tige carrée pliée, en acier avec un faible contenu de carbone NF EN ISO 16120-2 C4D, de 4 mm de côté, espacés de 38 mm et cadre en acier laminé NF EN 10025 S235JR, de profilé plat laminé à chaud; et arrêt frontal antiglissement, en acier laminé NF EN 10025 S235JR, de profilé plat laminé à chaud, recoupé, fixé à l'aide de vis sur limon métallique d'escalier.
Fourniture et montage de marche droite de 700x240 mm, formée par treillis électrosoudé anti-glissement, finition galvanisé à chaud, réalisée avec platines portantes en acier laminé NF EN 10025 S235JR, de profilé plat laminé à chaud, de 20x2 mm, espacées de 34 mm, distanceurs de tige carrée pliée, en acier avec un faible contenu de carbone NF EN ISO 16120-2 C4D, de 4 mm de côté, espacés de 38 mm et cadre en acier laminé NF EN 10025 S235JR, de profilé plat laminé à chaud; et arrêt frontal antiglissement, en acier laminé NF EN 10025 S235JR, de profilé plat laminé à chaud, recoupé, fixé à l'aide de vis sur limon métallique d'escalier. Comprend éléments de fixation, repassage des imperfections et le nettoyage final.
Inclut: Mise en place et fixation, dans le sens ascendant, des marches. Vérification de sa planéité et de sa position. Nettoyage final.
Critère de métré de projet: Nombre d'unités prévues, selon documentation graphique du Projet.
Critère de mesure de l'ouvrage: On mesurera le nombre d'unités réellement exécutées selon les spécifications du Projet.

| Code | U | Désignation | Quantité | Prix | Montant |
|---|---|---|---|---|---|
| mt07rel020aaa | U | Marche droite de 700x240 mm, formée par treillis électrosoudé anti-glissement, finition galvanisé à chaud, réalisée avec platines portantes en acier laminé NF EN 10025 S235JR, de profilé plat laminé à chaud, de 20x2 mm, espacées de 34 mm, distanceurs de tige carrée pliée, en acier avec un faible contenu de carbone NF EN ISO 16120-2 C4D, de 4 mm de côté, espacés de 38 mm et cadre en acier laminé NF EN 10025 S235JR, de profilé plat laminé à chaud; et arrêt frontal antiglissement, en acier laminé NF EN 10025 S235JR, de profilé plat laminé à chaud, recoupé, à visser, y compris éléments de fixation. (matériau) | 1.000 | 18.50 | 18.50 |
| mo047 | h | Compagnon professionnel III/CP2 charpentier métal. (main-d'œuvre) | 0.127 | 3.51 | 0.45 |
| mo094 | h | Ouvrier professionnel II/OP charpentier métal. (main-d'œuvre) | 0.127 | 2.59 | 0.33 |
| % | % | Coûts directs complémentaires | 2 % | 19.28 | 0.39 |
|  |  | Coûts directs |  |  | 19.67 |
