# Bande protectrice

- Propriété du fichier: CYPE Ingenieros S.A.
- Format: FIEBDC-3/2016
- Logiciel: Générateur de prix de la construction. CYPE Ingenieros, S.A.
- Date: 10/12/2022
- Zone géographique: Algérie
- Devise: DZD
- Coûts indirects: 3 %
- Frais généraux: 13 %
- Bénéfice: 6 %
- TVA: 19 %

## F Aménagements et finitions

### FZ Zones communes

#### FZL Couloirs

**FZL030** m Bande protectrice.
Bande protectrice en PVC, de 260 mm de largeur et 4,5 mm d'épaisseur, de couleur grise, fixée avec adhésif en polyuréthane et vis au parement. Comprend les découpes et les liaisons.
Inclut: Implantation des points de fixation. Fixation de la bande au parement vertical.
Critère pour le métré: Longueur mesurée aux axes, selon documentation graphique du Projet.
Critère pour le mémoire: On mesurera, aux axes, la longueur réellement exécutée selon les spécifications du Projet.

| Code | U | Désignation | Quantité | Prix | Montant |
|---|---|---|---|---|---|
| mt53pdi010ea | m | Bande protectrice en PVC, de 260 mm de largeur et 4,5 mm d'épaisseur, de couleur grise. (matériau) | 1.05 | 3629.65 | 3811.133 |
| mt47adc110a | kg | Adhésif spécial de polyuréthane bicomposant. (matériau) | 0.33 | 520.53 | 171.775 |
| mt12ppl016 | U | Vis autoformeuse protégée contre l'oxydation. (matériau) | 4 | 4.7 | 18.800 |
| mo011 | h | Compagnon professionnel III/CP2 monteur. (main-d'œuvre) | 0.121 | 635.96 | 76.951 |
| mo080 | h | Ouvrier professionnel II/OP monteur. (main-d'œuvre) | 0.121 | 462.73 | 55.990 |
| % | % | Frais de chantier des unités d'ouvrage | 2 % | 4134.649 | 82.693 |
|  |  | Coûts directs |  |  | 4217.342 |

Déchets:
- pose: mt53pdi010ea Bande protectrice en PVC, de 260 mm de largeur et 4,5 mm d'épaisseur, de couleur grise; facteur de déchet 0.028
- pose: mt47adc110a Adhésif spécial de polyuréthane bicomposant; facteur de déchet 0.038685
- pose: mt12ppl016 Vis autoformeuse protégée contre l'oxydation; facteur de déchet 0.01

## Ressources

**mt53pdi010ea** m Bande protectrice en PVC, de 260 mm de largeur et 4,5 mm d'épaisseur, de couleur grise
Données techniques: Coût énergétique 72.483 MJ; Émission de CO2 7.969 kg; Code CED 17 02 03; Masse de l'élément 1.63 kg; Volume 0.002717 m3
Déchets:
- emballage: re170203 Plastique. (composant de déchet); quantité 0.003 kg; Code CED 17 02 03; Masse de l'élément 1 kg; Volume 0.001667 m3

**mt47adc110a** kg Adhésif spécial de polyuréthane bicomposant
Données techniques: Coût énergétique 144.471 MJ; Émission de CO2 7.014 kg; Code CED 17 09 04; Masse de l'élément 1 kg; Volume 0.000667 m3
Déchets:
- emballage: re170203 Plastique; quantité 0.003 kg

**mt12ppl016** U Vis autoformeuse protégée contre l'oxydation
Données techniques: Coût énergétique 0.062 MJ; Émission de CO2 0.010 kg; Code CED 17 04 05; Masse de l'élément 0.0013 kg
Déchets:
- emballage: re150101 Emballages en papier et en carton. (composant de déchet); quantité 0.001 kg; Code CED 15 01 01; Masse de l'élément 1 kg; Volume 0.001333 m3
