# Transport, mise en oeuvre et retrait d'un équipement complet pour injection des résines

- Propriété du fichier: CYPE Ingenieros S.A.
- Format: FIEBDC-3/2016
- Logiciel: Générateur de prix de la construction. CYPE Ingenieros, S.A.
- Date: 17/09/2024
- Zone géographique: Algérie
- Devise: DZD
- Coûts indirects: 3 %
- Frais généraux: 13 %
- Bénéfice: 6 %
- TVA: 19 %

## G Structure et gros oeuvre

### GA Transformations et réparations

#### GAE Réparation d'éléments en béton

**GAE220** U Transport, mise en oeuvre et retrait d'un équipement complet pour injection des résines.
Transport, mise en oeuvre et retrait d'un équipement complet pour injection de résines en réparation structurale d'un élément en béton.
Critère d'évaluation économique: Le prix comprend le déplacement au chantier du personnel spécialisé.
Inclut: Transport au chantier. Montage de l'équipement. Démontage de l'équipement. Retrait de l'équipement>.
Critère pour le métré: Nombre d'unités prévues, selon documentation graphique du Projet.
Critère pour le mémoire: On mesurera le nombre d'unités réellement exécutées selon les spécifications du Projet.

| Code | U | Désignation | Quantité | Prix | Montant |
|---|---|---|---|---|---|
| mq06eim030 | U | Transport, mise en oeuvre et retrait d'équipement complet pour réalisation des injections de mortiers fluides et résines. (matériel) | 1.159 | 64864.5 | 75177.956 |
| % | % | Frais de chantier des unités d'ouvrage | 2 % | 75177.956 | 1503.559 |
|  |  | Coûts directs |  |  | 76681.515 |
