# Réalisation d'un décaissement dans tout type de terrain

- Propriété du fichier: CYPE INGENIEROS, S.A.
- Format: FIEBDC-3/2002
- Zone géographique: Algérie
- Devise: DZD
- Coûts indirects: 3.00 %
- Frais généraux: 13.00 %
- Bénéfice: 6.00 %
- TVA: 19.00 %

**GAO010** m³ Réalisation d'un décaissement dans tout type de terrain, jusqu'à atteindre la face supérieure de la fondation à rechausser, située à une profondeur maximale de 1,0 m, avec des moyens manuels, et chargement manuel dans le camion ou la benne.
Réalisation d'un décaissement dans tout type de terrain, jusqu'à atteindre la face supérieure de la fondation à rechausser, située à une profondeur maximale de 1,0 m, avec des moyens manuels, et chargement manuel dans le camion ou la benne.
Inclut: Implantation générale et fixation des points et des niveaux de référence. Excavation en couches horizontales successives et extraction des terres. Modelage des fonds et des côtés à la main, avec extraction des terres. Chargement manuel dans le camion ou la benne des matériaux excavés.
Critère de métré de projet: Volume moyen sur les sections théoriques de l'excavation, selon documentation graphique du Projet.
Critère de mesure de l'ouvrage: On mesurera le volume théorique exécuté selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mo113 | h | Ouvrier d'exécution I/OE1 construction. (main-d'œuvre) | 1.871 | 329.49 | 616.48 |
| % | % | Frais de chantier des unités d'ouvrage | 2 % | 616.48 | 12.33 |
|  |  | Coûts directs |  |  | 628.81 |
