# Immobilisation de l'équipement complet pour l'exécution de micropieux, dans les travaux de reprise en sous-oeuvre de fondation

- Propriété du fichier: CYPE Ingenieros S.A.
- Format: FIEBDC-3/2016
- Logiciel: Générateur de prix de la construction. CYPE Ingenieros, S.A.
- Date: 25/06/2024
- Zone géographique: Algérie
- Devise: DZD
- Coûts indirects: 3 %
- Frais généraux: 13 %
- Bénéfice: 6 %
- TVA: 19 %

## G Structure et gros oeuvre

### GA Transformations et réparations

#### GAO Reprises en sous-oeuvre

**GAO100** h Immobilisation de l'équipement complet pour l'exécution de micropieux, dans les travaux de reprise en sous-oeuvre de fondation.
Immobilisation de l'équipement complet pour l'exécution de micropieux dans les travaux de reprise en sous-oeuvre de fondation, pour des raisons étrangères à l'entreprise constructive, telles qu'un manque d'instructions, un manque dans les prestations prévues, ou des défauts de réception des matériaux.
Critère pour le métré: Temps estimé.
Critère pour le mémoire: Amortissement sous forme de location à l'heure, selon les conditions définies dans le contrat souscrit avec l'entreprise fournisseur.

| Code | U | Désignation | Quantité | Prix | Montant |
|---|---|---|---|---|---|
| mq03pva060b | U | Immobilisation de l'équipement complet lors de l'exécution de micropieux dans les travaux de reprise en sous-oeuvre de fondation, pour des causes étrangères à l'entreprise fournisseur. (matériel) | 1.159 | 18590.63 | 21546.540 |
| % | % | Frais de chantier des unités d'ouvrage | 2 % | 21546.540 | 430.931 |
|  |  | Coûts directs |  |  | 21977.471 |
