# Renfort d'une poutre ou d'une poutrelle en béton armé, avec platines métalliques

- Propriété du fichier: CYPE Ingenieros S.A.
- Format: FIEBDC-3/2016
- Logiciel: Générateur de prix de la construction. CYPE Ingenieros, S.A.
- Date: 01/09/2022
- Zone géographique: Algérie
- Devise: DZD
- Coûts indirects: 3 %
- Frais généraux: 13 %
- Bénéfice: 6 %
- TVA: 19 %

## G Structure et gros oeuvre

### GA Transformations et réparations

#### GAT Transformations d'éléments en béton

**GAT110** m² Renfort d'une poutre ou d'une poutrelle en béton armé, avec platines métalliques.
Renfort de poutre ou de poutrelle en béton armé, via platine en acier S355JR, laminée à chaud, de 2 mm d'épaisseur, disposée sur la face inférieure de la poutre, fixée avec adhésif thixotropique à deux composants à base de résine époxy, appliqué de façon uniforme avec une spatule, une taloche ou une truelle, en remplissant tous les vides qui pourraient exister dans la surface support. Comprend l'étaiement de l'ensemble pendant au minimum 24 heures, afin d'assurer un bon comportement de l'assemblage, et le retrait de tous les éléments auxiliaires.
Inclut: Implantation de la position des renforts. Nettoyage de la surface du béton. Préparation du mélange. Application de l'adhésif. Mise en place de la platine de renfort. Étaiement de l'ensemble. Retrait de tous les éléments auxiliaires.
Critère pour le métré: Surface mesurée selon documentation graphique du Projet.
Critère pour le mémoire: On mesurera la surface réellement exécutée selon les spécifications du Projet.

| Code | U | Désignation | Quantité | Prix | Montant |
|---|---|---|---|---|---|
| mt09reh120a | kg | Adhésif thixotropique à deux composants à base de résine époxy, pour l'union correcte du béton frais et du béton durci ou pour améliorer l'adhérence du béton durci et de l'acier, selon NF EN 1504-7. (matériau) | 2 | 1383.62 | 2767.240 |
| mt07ala011p | kg | Platine en acier laminé NF EN 10025 S355JR, pour applications structurales. Travaillée et montée en atelier, à placer sur site. (matériau) | 15.7 | 244.17 | 3833.469 |
| mt50spa052b | m | Grosse planche en bois de pin, de 20x7,2 cm. (matériau) | 0.02 | 581.8 | 11.636 |
| mt50spa101 | kg | Clous en acier. (matériau) | 0.05 | 172.29 | 8.615 |
| mt50spa081a | U | Étai métallique télescopique, allant jusqu'à 3 m de hauteur. (matériau) | 0.013 | 1771.91 | 23.035 |
| mq08sol020 | h | Équipement et éléments auxiliaires pour soudure électrique. (matériel) | 0.116 | 315.12 | 36.554 |
| mo047 | h | Compagnon professionnel III/CP2 charpentier métal. (main-d'œuvre) | 0.911 | 599.54 | 546.181 |
| mo094 | h | Ouvrier professionnel II/OP charpentier métal. (main-d'œuvre) | 0.911 | 447.72 | 407.873 |
| % | % | Frais de chantier des unités d'ouvrage | 2 % | 7634.603 | 152.692 |
|  |  | Coûts directs |  |  | 7787.295 |

Déchets:
- pose: mt09reh120a; facteur de déchet 0.03
- pose: mt07ala011p; facteur de déchet 0.015
- pose: mt50spa052b Grosse planche en bois de pin, de 20x7,2 cm; facteur de déchet 1
- pose: mt50spa101 Clous en acier; facteur de déchet 0.015
- pose: mt50spa081a Étai métallique télescopique, allant jusqu'à 3 m de hauteur; facteur de déchet 1

## Ressources

**mt09reh120a** kg Adhésif thixotropique à deux composants à base de résine époxy
Données techniques: Coût énergétique 86.761 MJ; Émission de CO2 3.294 kg; Code CED 17 09 04; Masse de l'élément 1 kg; Volume 0.000667 m3
Déchets:
- emballage: re170203 Plastique. (composant de déchet); quantité 0.003 kg; Code CED 17 02 03; Masse de l'élément 1 kg; Volume 0.001667 m3

**mt07ala011p** kg Platine en acier laminé NF EN 10025 S355JR
Données techniques: Coût énergétique 9.830 MJ; Émission de CO2 0.510 kg; Code CED 17 04 05; Masse de l'élément 1 kg; Volume 0.000476 m3

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3
