# Renfort d'une poutrelle en béton dans un plancher unidirectionnel, avec des profilés tubulaires en acier galvanisé

- Propriété du fichier: CYPE Ingenieros S.A.
- Format: FIEBDC-3/2016
- Logiciel: Générateur de prix de la construction. CYPE Ingenieros, S.A.
- Date: 25/06/2024
- Zone géographique: Algérie
- Devise: DZD
- Coûts indirects: 3 %
- Frais généraux: 13 %
- Bénéfice: 6 %
- TVA: 19 %

## G Structure et gros oeuvre

### GA Transformations et réparations

#### GAT Transformations d'éléments en béton

**GAT140** m Renfort d'une poutrelle en béton dans un plancher unidirectionnel, avec des profilés tubulaires en acier galvanisé.
Renfort d'une poutrelle en béton armé ou précontraint dans un plancher unidirectionnel, constitué d'adhésif à deux composants à base de résine époxy, avec polysulfures, comme pont d'adhérence, appliqué avec une brosse à la base de la poutrelle; profilé creux extensible en acier galvanisé, de section carrée, de 100x100x4 mm, fixé à la structure par des supports de postcontrainte à 2 cm de la poutrelle; connecteurs métalliques soudés en quinconce au profilé et encastrés à la base de la poutrelle; et mortier thixotropique à deux composants, avec fibres en polyamide, placé comme remplissage entre la poutrelle et le profilé. Comprend les barres à haute adhérence de 10 mm de diamètre en acier Fe E 500, pour mise en place au niveau des recouvrements de renforts aux moments négatifs.
Inclut: Nettoyage et assainissement de la base de la poutrelle. Ancrage des supports postcontraints dans les appuis. Implantation et réalisation des trous à la base de la poutrelle. Application de l'adhésif dans la poutrelle. Mise en place des connecteurs dans les trous. Fixation de la longueur du profilé extensible par des vis de pression. Implantation et soudure des connecteurs. Mise en place du profilé de renfort sur les supports. Mise en place des renforts de moments négatifs. Préparation du mélange de mortier. Application du mortier à la truelle. Mise en charge du profilé. Nettoyage des restes générés.
Critère pour le métré: Longueur mesurée selon documentation graphique du Projet.
Critère pour le mémoire: On mesurera la longueur réellement exécutée selon les spécifications du Projet.

| Code | U | Désignation | Quantité | Prix | Montant |
|---|---|---|---|---|---|
| mt09reh303 | kg | Adhésif à deux composants à base de résines époxy sans dissolvants, renforcées avec des polysulfures, pour la réalisation d'une couche d'adhérence de résistance mécanique élevée entre le béton durci et les mortiers de résine époxy ou bétons frais. (matériau) | 0.05 | 2628.82 | 131.441 |
| mt09reh301a | U | Support de postcontrainte, en fonte, pour la fixation du profilé profilé creux extensible en acier galvanisé, de section carrée aux appuis de la poutrelle à renforcer. (matériau) | 0.5 | 1274.62 | 637.310 |
| mt26reh305cd | U | Ancrage constitué d'une tige filetée en acier galvanisé qualité 5.8, selon NF EN ISO 898-1 de 12 mm de diamètre, et 160 mm de longueur, écrou et rondelle, pour fixations sur structures en béton. (matériau) | 1.5 | 185.48 | 278.220 |
| mt26reh306 | U | Cartouche de résine pour ancrage chimique à tiges filetées dans les perforations d'éléments structuraux en béton. (matériau) | 0.17 | 850.59 | 144.600 |
| mt09reh300a | m | Profilé creux extensible en acier galvanisé, de section carrée, de 100x100x4 mm, pour renfort de poutrelles dans les planchers unidirectionnels. (matériau) | 1 | 3860.49 | 3860.490 |
| mt26reh302 | U | Vis en acier de 6 mm de diamètre et 70 mm de longueur, pour la réalisation de connecteurs dans les renforts des poutrelles en béton. (matériau) | 5 | 4.39 | 21.950 |
| mt07aco055e | kg | Barres en acier haute adhérence, Fe E 500, de divers diamètres. (matériau) | 0.75 | 131.14 | 98.355 |
| mt09reh304 | kg | Mortier thixotropique à deux composants, à base de ciment amélioré avec des résines synthétiques, des fumées de silice et des fibres de polyamide, de résistance mécanique élevée et retrait contrôlé, pour la réparation et la régularisation des éléments structuraux en béton. (matériau) | 6 | 164.22 | 985.320 |
| mq08sol020 | h | Équipement et éléments auxiliaires pour soudure électrique. (matériel) | 0.116 | 330.5 | 38.338 |
| mo042 | h | Compagnon professionnel III/CP2 du béton. (main-d'œuvre) | 3.363 | 726.48 | 2443.152 |
| mo112 | h | Ouvrier d'exécution I/OE2 construction. (main-d'œuvre) | 1.822 | 511 | 931.042 |
| % | % | Frais de chantier des unités d'ouvrage | 2 % | 9570.218 | 191.404 |
|  |  | Coûts directs |  |  | 9761.622 |

Déchets:
- pose: mt09reh303; facteur de déchet 0.03
- pose: mt26reh305cd; facteur de déchet 0.0188014
- pose: mt26reh306 Cartouche de résine pour ancrage chimique à tiges filetées dans les perforations d'éléments structuraux en béton; facteur de déchet 0.06
- pose: mt09reh300a; facteur de déchet 0.0126691
- pose: mt07aco055e Barres en acier haute adhérence, Fe E 500, de divers diamètres; facteur de déchet 0.0075
- pose: mt09reh304; facteur de déchet 0.0063

## Ressources

**mt09reh303** kg Adhésif à deux composants à base de résines époxy sans dissolvants
Données techniques: Coût énergétique 86.761 MJ; Émission de CO2 3.294 kg; Code CED 17 09 04; Masse de l'élément 1 kg; Volume 0.000667 m3
Déchets:
- emballage: re170203 Plastique. (composant de déchet); quantité 0.003 kg; Code CED 17 02 03; Masse de l'élément 1 kg; Volume 0.001667 m3

**mt26reh305cd** U Ancrage constitué d'une tige filetée en acier galvanisé qualité 5.8
Données techniques: Coût énergétique 5.961 MJ; Émission de CO2 0.481 kg; Code CED 17 04 05; Masse de l'élément 0.141 kg; Volume 0.000067 m3
Déchets:
- emballage: re170203 Plastique; quantité 0.025 kg

**mt26reh306** U Cartouche de résine pour ancrage chimique à tiges filetées dans les perforations d'éléments structuraux en béton
Données techniques: Coût énergétique 61.570 MJ; Émission de CO2 2.449 kg; Code CED 17 09 04; Masse de l'élément 0.6 kg; Volume 0.0004 m3
Déchets:
- emballage: re170203 Plastique; quantité 0.1 kg

**mt09reh300a** m Profilé creux extensible en acier galvanisé
Données techniques: Coût énergétique 291.160 MJ; Émission de CO2 29.696 kg; Code CED 17 04 05; Masse de l'élément 11.6 kg; Volume 0.005524 m3

**mt07aco055e** kg Barres en acier haute adhérence, Fe E 500, de divers diamètres
Données techniques: Coût énergétique 9.830 MJ; Émission de CO2 0.510 kg; Code CED 17 04 05; Masse de l'élément 1 kg; Volume 0.000476 m3

**mt09reh304** kg Mortier thixotropique à deux composants
Données techniques: Coût énergétique 8.384 MJ; Émission de CO2 0.544 kg; Code CED 17 01 01; Masse de l'élément 1 kg; Volume 0.000667 m3
Déchets:
- emballage: re150101 Emballages en papier et en carton. (composant de déchet); quantité 0.014 kg; Code CED 15 01 01; Masse de l'élément 1 kg; Volume 0.001333 m3
- emballage: re170201 Bois. (composant de déchet); quantité 0.001 kg; Code CED 17 02 01; Masse de l'élément 1 kg; Volume 0.000909 m3
- emballage: re170203 Plastique; quantité 0.003 kg
