# Panne en bois scié de pin, de 76x170 mm de section, avec finition brossée; fixée sur les fermes avec vis à tête chanfreinée, d'acier au carbone

- Propriété du fichier: CYPE INGENIEROS, S.A.
- Format: FIEBDC-3/2002
- Zone géographique: Algérie
- Devise: DZD
- Coûts indirects: 3.00 %
- Frais généraux: 13.00 %
- Bénéfice: 6.00 %
- TVA: 19.00 %

**GCB060** m³ Panne en bois scié de pin, de 76x170 mm de section, avec finition brossée; fixée sur les fermes avec vis à tête chanfreinée, d'acier au carbone.
Panne en bois scié de pin, de 76x170 mm de section, avec finition brossée; fixée sur les fermes avec vis à tête chanfreinée, d'acier au carbone.
Inclut: Implantation des pannes sur les fermes. Présentation des pannes sur les fermes. Mise en place et nivellement. Fixation aux fermes.
Critère de métré de projet: Volume mesuré selon documentation graphique du Projet, en s'appuyant sur les plus grandes dimensions transversales pour les pièces n'ayant pas de sections rectangulaires ou carrées, et la longueur comprenant les appuis.
Critère de mesure de l'ouvrage: On mesurera le volume réellement exécuté selon les spécifications du Projet, en s'appuyant sur les plus grandes dimensions transversales pour les pièces n'ayant pas de sections rectangulaires ou carrées, les appuis étant compris dans la longueur. Tous les éléments intégrants de la structure signalés dans les plans et les détails du projet seront considérés comme inclus.

| Code | U | Désignation | Quantité | Prix | Montant |
|---|---|---|---|---|---|
| mt07mee101gj | m³ | Bois scié de pin pour pannes, de jusqu'à 5 m de longueur, de 76x170 mm de section, avec finition brossée. (matériau) | 1.000 | 51393.87 | 51393.87 |
| mt07emr118hb | U | Vis à tête chanfreinée, de 6 mm de diamètre et 120 mm de longueur, d'acier galvanisé, pour les classes de service 1, 2 et 3 selon NF EN 1995-1-1. (matériau) | 442.282 | 40.04 | 17708.97 |
| mo048 | h | Compagnon professionnel III/CP2 charpentier bois. (main-d'œuvre) | 31.774 | 481.54 | 15300.45 |
| mo095 | h | Ouvrier professionnel II/OP charpentier bois. (main-d'œuvre) | 15.887 | 357.84 | 5685.00 |
| % | % | Frais de chantier des unités d'ouvrage | 2 % | 90088.29 | 1801.77 |
|  |  | Coûts directs |  |  | 91890.06 |
