# Démolition d'un escalier en bois avec des marches en pierre

- Propriété du fichier: CYPE Ingenieros S.A.
- Format: FIEBDC-3/2016
- Logiciel: Générateur de prix de la construction. CYPE Ingenieros, S.A.
- Date: 18/09/2024
- Zone géographique: Algérie
- Devise: DZD
- Coûts indirects: 3 %
- Frais généraux: 13 %
- Bénéfice: 6 %
- TVA: 19 %

## G Structure et gros oeuvre

### GE Passerelles et escaliers

#### GED Démolition

**GED030** m² Démolition d'un escalier en bois avec des marches en pierre.
Démolition d'un escalier composé d'une structure en bois, rampe en bois et marches en pierre, avec des moyens manuels et tronçonneuse, et chargement manuel dans le camion ou la benne.
Inclut: Démolition de l'élément. Fragmentation des décombres en pièces maniables. Retrait et stockage des décombres. Nettoyage des restes d'ouvrage. Chargement manuel des décombres dans le camion ou la benne.
Critère pour le métré: Surface mesurée selon documentation graphique du Projet.
Critère pour le mémoire: On mesurera la surface réellement démolie selon les spécifications du Projet.

| Code | U | Désignation | Quantité | Prix | Montant |
|---|---|---|---|---|---|
| mq09sie010 | h | Tronçonneuse à essence, de 50 cm de lame et 2 kW de puissance. (matériel) | 0.927 | 324.32 | 300.645 |
| mo112 | h | Ouvrier d'exécution I/OE2 construction. (main-d'œuvre) | 1.128 | 511 | 576.408 |
| mo113 | h | Ouvrier d'exécution I/OE1 construction. (main-d'œuvre) | 0.846 | 502.77 | 425.343 |
| % | % | Frais de chantier des unités d'ouvrage | 2 % | 1302.396 | 26.048 |
|  |  | Coûts directs |  |  | 1328.444 |

Déchets:
- démolition: ruo170201 Bois. (composant de déchet); quantité 23.875 kg; Code CED 17 02 01; Masse de l'élément 1 kg; Volume 0.000909 m3
