# Couche extérieure de façade double paroi, en maçonnerie de blocs de béton à revêtir, avec lame d'air légèrement ventilée

- Propriété du fichier: CYPE Ingenieros S.A.
- Format: FIEBDC-3/2016
- Logiciel: Générateur de prix de la construction. CYPE Ingenieros, S.A.
- Date: 25/06/2024
- Zone géographique: Algérie
- Devise: DZD
- Coûts indirects: 3 %
- Frais généraux: 13 %
- Bénéfice: 6 %
- TVA: 19 %

## G Structure et gros oeuvre

### GM Murs

#### GMB Blocs de béton

**GMB060** m² Couche extérieure de façade double paroi, en maçonnerie de blocs de béton à revêtir, avec lame d'air légèrement ventilée.
Couche extérieure de façade double paroi, de 20 cm d'épaisseur, en maçonnerie de blocs creux en béton, à revêtir, 500x200x200 mm, résistance normalisée B40 (4 MPa), avec joints horizontaux et verticaux de 10 mm d'épaisseur, joint creux, pose avec du mortier de ciment confectionné sur chantier, avec 250 kg/m³ de ciment, couleur grise, dosage 1:6, fourni en sacs. Linteau en maçonnerie renforcée de blocs en "U" de béton, remplissage de béton de remplissage confectionné sur le chantier, BCN: CPJ-CEM II/A 32,5 - Fl - B 25 - 5/15 - E: 2a - NA - P 18-305; montage et démontage d'étai. Revêtement des abouts de plancher avec planelles en béton et des faces extérieures des poteaux avec blocs découpés, placés avec le même mortier utilisé dans la pose de la maçonnerie; avec lame d'air légèrement ventilée, via la réalisation d'ouvertures de ventilation, avec une aire effective de 10 cm² pour chaque m de façade (orifices, grilles ou creux dépourvus de mortier) pour la ventilation de la lame.
Critère d'évaluation économique: Le prix ne comprend pas le drainage. Le prix ne comprend pas les grilles de ventilation.
Inclut: Définition des plans de façade via des plombs. Implantation, étage par étage. Marquage sur les poteaux des niveaux de référence générale d'étage et du niveau du revêtement. Préparation du mortier. Assise de la première rangée sur couche de mortier. Mise en place et à l'aplomb des mires de référence. Tendu des cordeaux entre les mires. Mise en place des plombs fixes dans les arêtes. Mise en place des pièces par rangées à niveau. Revêtement des abouts de plancher. Réalisation de tous les travaux nécessaires pour la résolution des ouvertures. Réalisation des ouvertures de ventilation. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt02bhg020ee | U | Bloc creux en béton, à revêtir, 500x200x200 mm, résistance normalisée B40 (4 MPa), couleur grise, pièces spéciales; avec le prix augmenté de 20% pour cause de pièces spéciales: chaînages et demi-blocs. Selon NF EN 771-3. (matériau) | 10 | 136.58 | 1365.800 |
| mt08aaa010a | m³ | Eau. (matériau) | 0.01 | 189.49 | 1.895 |
| mt01arg005a | t | Sable de carrière, pour mortier confectionné sur le chantier. (matériau) | 0.023 | 2006.95 | 46.160 |
| mt08cem000a | kg | Ciment gris en sacs. (matériau) | 7.2 | 13.77 | 99.144 |
| mt07aco055e | kg | Barres en acier haute adhérence, Fe E 500, de divers diamètres. (matériau) | 0.7 | 131.14 | 91.798 |
| mt01arg000a | m³ | Sable criblé. (matériau) | 0.003 | 2807.51 | 8.423 |
| mt01arg001ag | m³ | Gros granulats homogénéisés, de taille maximale 12,5 mm. (matériau) | 0.006 | 3030.5 | 18.183 |
| mt02bhg012a | U | Planelle en béton gris, 20x17x4 cm, à revêtir. (matériau) | 4 | 32.93 | 131.720 |
| mt50spa050m | m³ | Grosse planche en bois de pin, dimensions 20x7,2 cm. (matériau) | 0.001 | 42904.35 | 42.904 |
| mt50spa081a | U | Étai métallique télescopique, allant jusqu'à 3 m de hauteur. (matériau) | 0.003 | 1880.76 | 5.642 |
| mt50spa101 | kg | Clous en acier. (matériau) | 0.011 | 182.87 | 2.012 |
| mq06hor010 | h | Bétonnière électrique avec une capacité de gâchage de 160 l. (matériel) | 0.011 | 333.01 | 3.663 |
| mo021 | h | Compagnon professionnel III/CP2 construction pour des travaux de maçonnerie. (main-d'œuvre) | 0.693 | 698.09 | 483.776 |
| mo114 | h | Ouvrier d'exécution I/OE1 construction pour des travaux de maçonnerie. (main-d'œuvre) | 0.602 | 502.77 | 302.668 |
| % | % | Frais de chantier des unités d'ouvrage | 3 % | 2603.788 | 78.114 |
|  |  | Coûts directs |  |  | 2681.902 |

Déchets:
- pose: mt02bhg020ee; facteur de déchet 0.0268576
- pose: mt01arg005a Sable de carrière, pour mortier confectionné sur le chantier; facteur de déchet 0.00501329
- pose: mt08cem000a Ciment gris en sacs; facteur de déchet 0.00756
- pose: mt07aco055e Barres en acier haute adhérence, Fe E 500, de divers diamètres; facteur de déchet 0.0075
- pose: mt01arg000a Sable criblé; facteur de déchet 0.003
- pose: mt01arg001ag Gros granulats homogénéisés, de taille maximale 12,5 mm; facteur de déchet 0.00658153
- pose: mt02bhg012a Planelle en béton gris, 20x17x4 cm, à revêtir; facteur de déchet 0.0473
- pose: mt50spa050m Grosse planche en bois de pin, dimensions 20x7,2 cm; facteur de déchet 1
- pose: mt50spa081a Étai métallique télescopique, allant jusqu'à 3 m de hauteur; facteur de déchet 1
- pose: mt50spa101 Clous en acier; facteur de déchet 0.0045

## Ressources

**mt02bhg020ee** U Bloc creux en béton
Données techniques: Coût énergétique 12.217 MJ; Émission de CO2 1.519 kg; Code CED 17 01 01; Masse de l'élément 19 kg; Volume 0.012667 m3
Déchets:
- emballage: re170201 Bois. (composant de déchet); quantité 0.013 kg; Code CED 17 02 01; Masse de l'élément 1 kg; Volume 0.000909 m3
- emballage: re170203 Plastique. (composant de déchet); quantité 0.005 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt07aco055e** kg Barres en acier haute adhérence, Fe E 500, de divers diamètres
Données techniques: Coût énergétique 9.830 MJ; Émission de CO2 0.510 kg; Code CED 17 04 05; Masse de l'élément 1 kg; Volume 0.000476 m3

**mt01arg000a** m³ Sable criblé
Données techniques: Coût énergétique 146.250 MJ; Émission de CO2 7.800 kg; Code CED 01 04 09; Masse de l'élément 1950 kg; Volume 1.21875 m3

**mt01arg001ag** m³ Gros granulats homogénéisés, de taille maximale 12,5 mm
Données techniques: Coût énergétique 146.250 MJ; Émission de CO2 7.800 kg; Code CED 01 04 08; Masse de l'élément 1950 kg; Volume 1.3 m3

**mt02bhg012a** U Planelle en béton gris, 20x17x4 cm, à revêtir
Données techniques: Coût énergétique 4.969 MJ; Émission de CO2 0.554 kg; Code CED 17 01 01; Masse de l'élément 6.85 kg; Volume 0.004567 m3
Déchets:
- emballage: re170201 Bois; quantité 0.007 kg
- emballage: re170203 Plastique; quantité 0.004 kg

**mt50spa050m** m³ Grosse planche en bois de pin, dimensions 20x7,2 cm
Données techniques: Coût énergétique 78108.000 MJ; Émission de CO2 -1069.500 kg; Code CED 17 02 01; Masse de l'élément 575 kg; Volume 0.522727 m3

**mt50spa081a** U Étai métallique télescopique, allant jusqu'à 3 m de hauteur
Données techniques: Coût énergétique 97.317 MJ; Émission de CO2 5.049 kg; Code CED 17 04 05; Masse de l'élément 9.9 kg; Volume 0.004714 m3

**mt50spa101** kg Clous en acier
Données techniques: Coût énergétique 9.830 MJ; Émission de CO2 0.510 kg; Code CED 17 04 05; Masse de l'élément 1 kg; Volume 0.000476 m3
