# Dispositif d'ancrage à encastrer en toiture inclinée

- Propriété du fichier: CYPE INGENIEROS, S.A.
- Format: FIEBDC-3/2002
- Zone géographique: Algérie
- Coûts indirects: 3.00 %
- Frais généraux: 13.00 %
- Bénéfice: 6.00 %
- TVA: 17.00 %

**SCL080** U Dispositif d'ancrage à encastrer en toiture inclinée, de 850 mm de longueur, constitué de sangle en polyester; 1 ganse à une extrémité et 1 anneau à l'autre extrémité, pour assurer jusqu'à deux travailleurs.
Fourniture, mise en place et démontage de dispositif d'ancrage à encastrer en toiture inclinée, de 850 mm de longueur, constitué de sangle en polyester; 1 ganse à une extrémité et 1 anneau à l'autre extrémité, pour la fixation à une tige de la structure en béton armé, de 12 mm de diamètre minimal et 1000 mm de longueur minimale, par l'extrémité de la ganse et avant le bétonnage, pour assurer jusqu'à deux travailleurs.
Critère de métré de projet: Nombre d'unités prévues, selon Plan général de coordination en matière de sécurité et de protection de la santé.

| Code | U | Désignation | Quantité | Prix | Montant |
|---|---|---|---|---|---|
| mt50spd020a | U | Dispositif d'ancrage à encastrer en toiture inclinée, de 850 mm de longueur, constitué de sangle en polyester; 1 ganse à une extrémité et 1 anneau à l'autre extrémité, classe A2, pour la fixation à une tige de la structure en béton armé, de 12 mm de diamètre minimal et 1000 mm de longueur minimale, par l'extrémité de la ganse et avant le bétonnage. (matériau) | 1.000 | 3.86 | 3.86 |
| mo113 | h | Ouvrier d'exécution I/OE1 VRD espaces privés. (main-d'œuvre) | 0.128 | 2.37 | 0.30 |
| % | % | Coûts directs complémentaires | 2 % | 4.16 | 0.08 |
|  |  | Coûts directs |  |  | 4.24 |
