# Dispositif d'ancrage textile fixé mécaniquement à la structure en béton

- Propriété du fichier: CYPE Ingenieros S.A.
- Format: FIEBDC-3/2016
- Logiciel: Générateur de prix de la construction. CYPE Ingenieros, S.A.
- Date: 25/06/2024
- Zone géographique: Algérie
- Devise: DZD
- Coûts indirects: 3 %
- Frais généraux: 13 %
- Bénéfice: 6 %
- TVA: 19 %

## S Sécurité et santé

### SC Équipements de protection collective

#### SCL Lignes et dispositifs d'ancrage

**SCL090** U Dispositif d'ancrage textile fixé mécaniquement à la structure en béton.
Dispositif d'ancrage pour fixation mécanique au parement en béton, de 700 mm de longueur, constitué de sangle en polyester; 1 piton à une extrémité, avec connexion filetée et 1 anneau à l'autre extrémité, amortissable en 1 utilisation et la cheville à expansion métallique, la rondelle et l'écrou, pour assurer un travailleur.
Critère pour le métré: Nombre d'unités prévues, selon Plan général de coordination en matière de sécurité et de protection de la santé.
Critère pour le mémoire: On mesurera le nombre d'unités réellement mises en place selon spécifications d'Étude ou d'Étude Basique de Sécurité et Santé.

| Code | U | Désignation | Quantité | Prix | Montant |
|---|---|---|---|---|---|
| mt50spd030a | U | Dispositif d'ancrage pour fixation mécanique au parement en béton, de 700 mm de longueur, constitué de sangle en polyester; 1 piton à une extrémité, avec connexion filetée et 1 anneau à l'autre extrémité, classe A1. (matériau) | 1 | 786.72 | 786.720 |
| mt50spd035 | U | La cheville à expansion métallique, la rondelle et l'écrou. (matériau) | 1 | 86.75 | 86.750 |
| mo120 | h | Ouvrier Sécurité et Santé. (main-d'œuvre) | 0.066 | 502.77 | 33.183 |
| % | % | Frais de chantier des unités d'ouvrage | 2 % | 906.653 | 18.133 |
|  |  | Coûts directs |  |  | 924.786 |

Déchets:
- pose: mt50spd035 La cheville à expansion métallique, la rondelle et l'écrou; facteur de déchet 0.00216

## Ressources

**mt50spd035** U La cheville à expansion métallique, la rondelle et l'écrou
Données techniques: Coût énergétique 0.305 MJ; Émission de CO2 0.017 kg; Code CED 17 04 05; Masse de l'élément 0.025 kg; Volume 0.000012 m3
Déchets:
- emballage: re150101 Emballages en papier et en carton. (composant de déchet); quantité 0.002 kg; Code CED 15 01 01; Masse de l'élément 1 kg; Volume 0.001333 m3
- emballage: re170203 Plastique. (composant de déchet); quantité 0.001 kg; Code CED 17 02 03; Masse de l'élément 1 kg; Volume 0.001667 m3
