# Robinetterie électronique constituée de robinet électronique, série Sensia, modèle Prestorizon L 52041 "PRESTO IBÉRICA", éléments de connexion

- Propriété du fichier: CYPE INGENIEROS, S.A.
- Format: FIEBDC-3/2002
- Zone géographique: Algérie
- Devise: DZD
- Coûts indirects: 3.00 %
- Frais généraux: 13.00 %
- Bénéfice: 6.00 %
- TVA: 19.00 %

**TBL030** U Robinetterie électronique constituée de robinet électronique, série Sensia, modèle Prestorizon L 52041 "PRESTO IBÉRICA", éléments de connexion.
Robinetterie électronique Technologie Sensia "PRESTO IBÉRICA" constituée de robinet électronique finition chromée, avec actionnement de la commande par infrarouges, pour lavabo, série Sensia, modèle Prestorizon L 52041 "PRESTO IBÉRICA", avec tuyau fixe, DEL indicatrice de batterie, limiteur de débit à 3 l/min, fixation rapide, alimentation par pile de 6 V. Comprend éléments de connexion. Totalement installée, connectée, testée et en fonctionnement.
Inclut: Implantation. Mise en place du robinet. Connexion.
Critère de métré de projet: Nombre d'unités prévues, selon documentation graphique du Projet.
Critère de mesure de l'ouvrage: On mesurera le nombre d'unités réellement mises en place selon les spécifications du Projet.

| Code | U | Désignation | Quantité | Prix | Montant |
|---|---|---|---|---|---|
| mt31gsp023ac | U | Robinet électronique finition chromée, avec actionnement de la commande par infrarouges, pour lavabo, série Sensia, modèle Prestorizon L 52041 "PRESTO IBÉRICA", avec tuyau fixe, DEL indicatrice de batterie, limiteur de débit à 3 l/min, fixation rapide, alimentation par pile de 6 V; y compris éléments de connexion. (matériau) | 1.000 | 78806.55 | 78806.55 |
| mt37www010 | U | Produits complémentaires pour installations de plomberie. (matériau) | 1.000 | 150.94 | 150.94 |
| mo008 | h | Compagnon professionnel III/CP2 plombier. (main-d'œuvre) | 0.651 | 475.07 | 309.27 |
| % | % | Frais de chantier des unités d'ouvrage | 2 % | 79266.76 | 1585.34 |
|  |  | Coûts directs |  |  | 80852.10 |
