# Robinetterie électronique constituée de robinet électronique

- Propriété du fichier: CYPE INGENIEROS, S.A.
- Format: FIEBDC-3/2002
- Zone géographique: Algérie
- Devise: DZD
- Coûts indirects: 3.00 %
- Frais généraux: 13.00 %
- Bénéfice: 6.00 %
- TVA: 19.00 %

**TBL030** U Robinetterie électronique constituée de robinet électronique, série Smart-tap, modèle Lavabo 99900 "PRESTO IBÉRICA" et compteur d'eau à jet unique, pour robinet électronique, série Smart-tap, modèle 99910 "PRESTO IBÉRICA".
Robinetterie électronique Technologie Smart-tap System "PRESTO IBÉRICA" constituée de robinet électronique avec actionnement de la commande par appui sur écran tactile, pour lavabo, sans contrôle à distance, série Smart-tap, modèle Lavabo 99900 "PRESTO IBÉRICA", avec module hydraulique composé de vanne mélangeuse, cartouche céramique, monture céramique et pomme de la douche (non comprise dans ce prix), et module électronique avec écran pour contrôle de fonctionnement, fixation rapide et compteur d'eau à jet unique, pour robinet électronique, série Smart-tap, modèle 99910 "PRESTO IBÉRICA", avec émetteur d'impulsions. Comprend éléments de connexion. Totalement installée, connectée, testée et en fonctionnement.
Inclut: Implantation. Mise en place du robinet. Connexion.
Critère de métré de projet: Nombre d'unités prévues, selon documentation graphique du Projet.
Critère de mesure de l'ouvrage: On mesurera le nombre d'unités réellement mises en place selon les spécifications du Projet.

| Code | U | Désignation | Quantité | Prix | Montant |
|---|---|---|---|---|---|
| mt31gip020a | U | Robinet électronique avec actionnement de la commande par appui sur écran tactile, pour lavabo, sans contrôle à distance, série Smart-tap, modèle Lavabo 99900 "PRESTO IBÉRICA", avec module hydraulique composé de vanne mélangeuse, cartouche céramique, monture céramique et pomme de la douche (non comprise dans ce prix), et module électronique avec écran pour contrôle de fonctionnement, fixation rapide; y compris éléments de connexion. (matériau) | 1.000 | 250779.64 | 250779.64 |
| mt37pib020a | U | Compteur d'eau à jet unique, pour robinet électronique, série Smart-tap, modèle 99910 "PRESTO IBÉRICA", avec émetteur d'impulsions. (matériau) | 1.000 | 6123.95 | 6123.95 |
| mt37www010 | U | Produits complémentaires pour installations de plomberie. (matériau) | 1.000 | 150.94 | 150.94 |
| mo008 | h | Compagnon professionnel III/CP2 plombier. (main-d'œuvre) | 1.301 | 475.07 | 618.07 |
| % | % | Frais de chantier des unités d'ouvrage | 2 % | 257672.60 | 5153.45 |
|  |  | Coûts directs |  |  | 262826.05 |
