# Four électrique multifonction, en acier inoxydable

- Propriété du fichier: CYPE INGENIEROS, S.A.
- Format: FIEBDC-3/2002
- Zone géographique: Algérie
- Devise: DZD
- Coûts indirects: 3.00 %
- Frais généraux: 13.00 %
- Bénéfice: 6.00 %
- TVA: 19.00 %

**TDE020** U Four électrique multifonction, en acier inoxydable.
Four électrique multifonction, en acier inoxydable. Totalement monté, installé, connecté et testé.
Inclut: Implantation à l'aide d'un plan. Fixation au parement via des éléments d'ancrage. Mise en place de l'appareil. Connexion au réseau électrique.
Critère de métré de projet: Nombre d'unités prévues, selon documentation graphique du Projet.
Critère de mesure de l'ouvrage: On mesurera le nombre d'unités réellement mises en place selon les spécifications du Projet.

| Code | U | Désignation | Quantité | Prix | Montant |
|---|---|---|---|---|---|
| mt32hok010e | U | Four électrique encastrable, multifonction, en acier inoxydable. Selon NF EN 60335-1. (matériau) | 1.000 | 56550.70 | 56550.70 |
| mo003 | h | Compagnon professionnel III/CP2 électricien. (main-d'œuvre) | 0.254 | 475.07 | 120.67 |
| mo102 | h | Ouvrier professionnel II/OP électricien. (main-d'œuvre) | 0.254 | 342.38 | 86.96 |
| % | % | Frais de chantier des unités d'ouvrage | 2 % | 56758.33 | 1135.17 |
|  |  | Coûts directs |  |  | 57893.50 |
