# Fourniture et installation encastrée de la canalisation de protection de câblage, constituée de tube en PVC flexible, annelé, de 20 mm de diamètre nominal, avec IP547

- Propriété du fichier: CYPE INGENIEROS, S.A.
- Format: FIEBDC-3/2002
- Zone géographique: Algérie
- Devise: DZD
- Coûts indirects: 3.00 %
- Frais généraux: 13.00 %
- Bénéfice: 6.00 %
- TVA: 19.00 %

**TIA110** m Fourniture et installation encastrée de la canalisation de protection de câblage, constituée de tube en PVC flexible, annelé, de 20 mm de diamètre nominal, avec IP547.
Fourniture et installation encastrée de la canalisation de protection de câblage, constituée de tube en PVC flexible, annelé, de 20 mm de diamètre nominal, avec IP547.
Inclut: Implantation et tracé de la ligne. Mise en place et fixation des tubes.
Critère de métré de projet: Longueur mesurée selon documentation graphique du Projet.
Critère de mesure de l'ouvrage: On mesurera la longueur réellement exécutée selon les spécifications du Projet.
Critère d'évaluation économique: Le prix ne comprend pas les travaux auxiliaires de maçonnerie pour installations.

| Code | U | Désignation | Quantité | Prix | Montant |
|---|---|---|---|---|---|
| mt35aia040b | m | Tube courbable en PVC, transversalement élastique, annelé, de couleur grise, de 20 mm de diamètre nominal, pour canalisation encastrée dans des parois maçonnées (sols, murs et plafonds). Résistance à la compression 750 N, résistance à l'impact 2 joules, température de travail -5°C jusqu'à 60°C, avec degré de protection IP547 selon NF EN 60529, propriétés électriques: isolant, non propagateur de la flamme. Selon NF EN 61386-1 et NF EN 61386-22. (matériau) | 1.000 | 84.98 | 84.98 |
| mo006 | h | Compagnon professionnel III/CP2 installateur de réseaux et d'équipements de détection et de sécurité. (main-d'œuvre) | 0.025 | 475.07 | 11.88 |
| mo105 | h | Ouvrier professionnel II/OP installateur de réseaux et d'équipements de détection et de sécurité. (main-d'œuvre) | 0.025 | 342.38 | 8.56 |
| % | % | Frais de chantier des unités d'ouvrage | 2 % | 105.42 | 2.11 |
|  |  | Coûts directs |  |  | 107.53 |
