# Scellement d'un passage de tuyauterie combustible, avec bande coupe-feu

- Propriété du fichier: CYPE Ingenieros S.A.
- Format: FIEBDC-3/2016
- Logiciel: Générateur de prix de la construction. CYPE Ingenieros, S.A.
- Date: 25/06/2024
- Zone géographique: Algérie
- Devise: DZD
- Coûts indirects: 3 %
- Frais généraux: 13 %
- Bénéfice: 6 %
- TVA: 19 %

## T Équipements techniques

### TI Protections contre les incendies

#### TII Protection passive contre les incendies

**TII030** U Scellement d'un passage de tuyauterie combustible, avec bande coupe-feu.
Scellement de passage de tuyauterie en PVC, de 50 mm de diamètre nominal extérieur, et entre 2,2 et 3,6 mm d'épaisseur, dans le mur de 15 cm d'épaisseur, pour protection passive contre les incendies et garantir la résistance au feu EI 120, constitué d'une couche de bande coupe-feu, de 45x4,5 mm, sur les deux faces et scelleur acrylique avec propriétés ignifuges, couleur blanche comme matériau de remplissage.
Inclut: Nettoyage et préparation du parement. Insertion du matériau de remplissage. Mise en place de la bande autour du tube. Insertion de la bande dans l'ouverture. Scellement du joint. Nettoyage final.
Critère pour le métré: Nombre d'unités prévues, selon documentation graphique du Projet.
Critère pour le mémoire: On mesurera le nombre d'unités réellement exécutées selon les spécifications du Projet.

| Code | U | Désignation | Quantité | Prix | Montant |
|---|---|---|---|---|---|
| mt41phi010a | U | Cartouche de 310 ml de scelleur acrylique avec propriétés ignifuges, couleur blanche, pour scellement des joints et ouvertures linéaires. (matériau) | 0.756 | 2265.53 | 1712.741 |
| mt41phi110a | U | Bande coupe-feu, de 45x4,5 mm, fournie en rouleaux de 10 m de longueur. (matériau) | 0.035 | 78054.48 | 2731.907 |
| mo113 | h | Ouvrier d'exécution I/OE1 construction. (main-d'œuvre) | 0.209 | 502.77 | 105.079 |
| % | % | Frais de chantier des unités d'ouvrage | 2 % | 4549.727 | 90.995 |
|  |  | Coûts directs |  |  | 4640.722 |
