# Bouton-poussoir étanche avec degré de protection IP44

- Propriété du fichier: CYPE INGENIEROS, S.A.
- Format: FIEBDC-3/2002
- Zone géographique: Algérie
- Devise: DZD
- Coûts indirects: 3.00 %
- Frais généraux: 13.00 %
- Bénéfice: 6.00 %
- TVA: 19.00 %

**TLL130** U Bouton-poussoir étanche avec degré de protection IP44, unipolaire (1P), d'intensité assignée 10 AX, tension assignée 250 V, gamme basique constitué d'appareillage pour bouton-poussoir unipolaire (1P), kit de joints pour obtenir un degré de protection IP44 et touche basculante pour bouton-poussoir en matériau thermoplastique couleur blanche finition mate; installation encastrée.
Bouton-poussoir étanche avec degré de protection IP44, unipolaire (1P), d'intensité assignée 10 AX, tension assignée 250 V, gamme basique constitué d'appareillage pour bouton-poussoir unipolaire (1P), kit de joints pour obtenir un degré de protection IP44 et touche basculante pour bouton-poussoir en matériau thermoplastique couleur blanche finition mate; installation encastrée.
Inclut: Montage, connexion et contrôle de son bon fonctionnement.
Critère de métré de projet: Nombre d'unités prévues, selon documentation graphique du Projet.
Critère de mesure de l'ouvrage: On mesurera le nombre d'unités réellement exécutées selon les spécifications du Projet.
Critère d'évaluation économique: Le prix ne comprend ni la boîte d'encastrement pour appareillage ni la plaque de finition.

| Code | U | Désignation | Quantité | Prix | Montant |
|---|---|---|---|---|---|
| mt33gir030a | U | Appareillage pour bouton-poussoir unipolaire (1P), intensité assignée 10 AX, tension assignée 250 V, à encastrer. (matériau) | 1.000 | 1166.75 | 1166.75 |
| mt33gir032a | U | Kit de joints pour obtenir un degré de protection IP44, pour interrupteur, commutateur ou bouton-poussoir. (matériau) | 1.000 | 573.23 | 573.23 |
| mt33gir031dcc | U | Touche basculante pour bouton-poussoir en matériau thermoplastique couleur blanche finition mate. (matériau) | 1.000 | 421.04 | 421.04 |
| mo003 | h | Compagnon professionnel III/CP2 électricien. (main-d'œuvre) | 0.247 | 475.07 | 117.34 |
| % | % | Frais de chantier des unités d'ouvrage | 2 % | 2278.36 | 45.57 |
|  |  | Coûts directs |  |  | 2323.93 |
