# Ventilateur du type Jet fans

- Propriété du fichier: CYPE Ingenieros S.A.
- Format: FIEBDC-3/2016
- Logiciel: Générateur de prix de la construction. CYPE Ingenieros, S.A.
- Date: 25/06/2024
- Zone géographique: Algérie
- Devise: DZD
- Coûts indirects: 3 %
- Frais généraux: 13 %
- Bénéfice: 6 %
- TVA: 19 %

## T Équipements techniques

### TV Climatisation et ventilation

#### TVA Distribution d'air

**TVA020** U Ventilateur du type Jet fans.
Ventilateur hélicoïdal tubulaire du type Jet Fans avec hélice réversible en aluminium, moteur d'une vitesse pour alimentation triphasée à 400 V et 50 Hz de fréquence, chemise en acier galvanisé à chaud, deux supports à pied, deux silencieux cylindriques, deux grilles de protection et boîte à bornes extérieur, de 2790 tr/min, puissance absorbée 0,75 kW, débit maximum 4500 m³/h, niveau de pression sonore 71 dBA, pour travailler immergé à 400°C pendant deux heures, selon NF EN 12101-3. Comprend les accessoires et les éléments de fixation.
Inclut: Implantation. Mise en place et fixation. Connexion et contrôle de son bon fonctionnement.
Critère pour le métré: Nombre d'unités prévues, selon documentation graphique du Projet.
Critère pour le mémoire: On mesurera le nombre d'unités réellement exécutées selon les spécifications du Projet.

| Code | U | Désignation | Quantité | Prix | Montant |
|---|---|---|---|---|---|
| mt42vsp340aa | U | Ventilateur hélicoïdal tubulaire du type Jet Fans avec hélice réversible en aluminium, moteur d'une vitesse pour alimentation triphasée à 400 V et 50 Hz de fréquence, chemise en acier galvanisé à chaud, deux supports à pied, deux silencieux cylindriques, deux grilles de protection et boîte à bornes extérieur, de 2790 tr/min, puissance absorbée 0,75 kW, débit maximum 4500 m³/h, niveau de pression sonore 71 dBA, pour travailler immergé à 400°C pendant deux heures, selon NF EN 12101-3. (matériau) | 1 | 740872.6 | 740872.600 |
| mt42vsp950a | U | Accessoires et éléments de fixation de ventilateur hélicoïdal tubulaire du type Jet Fans. (matériau) | 1 | 34471.05 | 34471.050 |
| mo011 | h | Compagnon professionnel III/CP2 monteur. (main-d'œuvre) | 4.919 | 717.33 | 3528.546 |
| mo080 | h | Ouvrier professionnel II/OP monteur. (main-d'œuvre) | 4.919 | 521.84 | 2566.931 |
| % | % | Frais de chantier des unités d'ouvrage | 2 % | 781439.127 | 15628.783 |
|  |  | Coûts directs |  |  | 797067.910 |

## Ressources

**mt42vsp340aa** U Ventilateur hélicoïdal tubulaire du type Jet Fans avec hélice réversible en aluminium
Données techniques: Coût énergétique 2840.875 MJ; Émission de CO2 241.101 kg
Déchets:
- emballage: re150101 Emballages en papier et en carton. (composant de déchet); quantité 1.584 kg; Code CED 15 01 01; Masse de l'élément 1 kg; Volume 0.001333 m3
