# Diffuseur

- Propriété du fichier: CYPE Ingenieros S.A.
- Format: FIEBDC-3/2016
- Logiciel: Générateur de prix de la construction. CYPE Ingenieros, S.A.
- Date: 25/06/2024
- Zone géographique: Algérie
- Devise: DZD
- Coûts indirects: 3 %
- Frais généraux: 13 %
- Bénéfice: 6 %
- TVA: 19 %

## T Équipements techniques

### TV Climatisation et ventilation

#### TVA Distribution d'air

**TVA220** U Diffuseur.
Diffuseur rotationnel de déflecteurs fixes avec plaque frontale circulaire, avec plénum de connexion horizontal de tôle en acier galvanisé, peint de couleur RAL 9010, pour installer en hauteur jusqu'à 4 m. Comprend les accessoires de montage et les éléments de fixation.
Inclut: Implantation. Montage du plénum via des supports de suspension. Fixation du diffuseur au plénum.
Critère pour le métré: Nombre d'unités prévues, selon documentation graphique du Projet.
Critère pour le mémoire: On mesurera le nombre d'unités réellement exécutées selon les spécifications du Projet.

| Code | U | Désignation | Quantité | Prix | Montant |
|---|---|---|---|---|---|
| mt42trx280asc | U | Diffuseur rotationnel de déflecteurs fixes avec plaque frontale circulaire, avec plénum de connexion horizontal de tôle en acier galvanisé, peint de couleur RAL 9010. (matériau) | 1 | 44384.29 | 44384.290 |
| mo005 | h | Compagnon professionnel III/CP2 installateur de climatisation. (main-d'œuvre) | 0.269 | 717.33 | 192.962 |
| mo104 | h | Ouvrier professionnel II/OP installateur de climatisation. (main-d'œuvre) | 0.269 | 520.85 | 140.109 |
| % | % | Frais de chantier des unités d'ouvrage | 2 % | 44717.361 | 894.347 |
|  |  | Coûts directs |  |  | 45611.708 |

## Ressources

**mt42trx280asc** U Diffuseur rotationnel de déflecteurs fixes avec plaque frontale circulaire
Données techniques: Coût énergétique 229.544 MJ; Émission de CO2 16.965 kg
Déchets:
- emballage: re150101 Emballages en papier et en carton. (composant de déchet); quantité 0.086 kg; Code CED 15 01 01; Masse de l'élément 1 kg; Volume 0.001333 m3
