# Récupérateur de chaleur air-air, avec pompe à chaleur et batterie à eau. Installation au plafond

- Propriété du fichier: CYPE Ingenieros S.A.
- Format: FIEBDC-3/2016
- Logiciel: Générateur de prix de la construction. CYPE Ingenieros, S.A.
- Date: 25/06/2024
- Zone géographique: Algérie
- Devise: DZD
- Coûts indirects: 3 %
- Frais généraux: 13 %
- Bénéfice: 6 %
- TVA: 19 %

## T Équipements techniques

### TV Climatisation et ventilation

#### TVA Distribution d'air

**TVA440** U Récupérateur de chaleur air-air, avec pompe à chaleur et batterie à eau. Installation au plafond.
Récupérateur de chaleur air-air, avec pompe à chaleur pour gaz R-410A, débit d'air nominal 500 m³/h, dimensions 395x1390x1120 mm, poids 165 kg, pression statique d'air nominale 150 Pa, pression sonore à 1 m 70 dBA, alimentation monophasée à 230 V, efficacité de récupération calorifique 70,2%, puissance calorifique de récupération 2,92 kW, puissance calorifique du compresseur 2,45 kW, puissance calorifique totale 5,37 kW, COP 6,6 (température de l'air extérieur -5°C avec l'humidité relative du 80% et température ambiante 20°C avec l'humidité relative du 50%), efficacité de récupération frigorifique 60,3%, puissance frigorifique de récupération 0,57 kW, puissance frigorifique du compresseur 2,43 kW, puissance frigorifique totale 3 kW, EER 2,8 (température de l'air extérieur 32°C avec l'humidité relative du 50% et température ambiante 26°C avec l'humidité relative du 50%), avec échangeur à plaques en aluminium de flux croisé avec bac de récupération des condensats, ventilateurs centrifuges à double aspiration avec des pales vers l'arrière, bypass avec servomoteur pour changement de mode d'opération de récupération en free-cooling, structure démontable à double panneau avec isolation en polyéthylène et polyester de 20 mm d'épaisseur, panneaux extérieurs en acier prépeint RAL 9002 et panneaux intérieurs en acier galvanisé, filtres à air classe G4, compresseur rotatif, batteries d'évaporation et de condensation en alliage de cuivre et d'aluminium, tableau électrique interne pour la gestion de tous les contrôles de puissance avec réglage avec microprocesseur pour la gestion automatique de la température ambiante, du free-cooling et du free-heating, de la commutation du mode chauffage/refroidissement et des cycles de décongélation, et écran pour la configuration des paramètres et pour la visualisation des valeurs. Installation au plafond. Comprend les éléments pour la suspension au plafond.
Inclut: Implantation. Mise en place et fixation. Connexion et contrôle de son bon fonctionnement.
Critère pour le métré: Nombre d'unités prévues, selon documentation graphique du Projet.
Critère pour le mémoire: On mesurera le nombre d'unités réellement exécutées selon les spécifications du Projet.

| Code | U | Désignation | Quantité | Prix | Montant |
|---|---|---|---|---|---|
| mt42lmf055a | U | Récupérateur de chaleur air-air, avec pompe à chaleur pour gaz R-410A, débit d'air nominal 500 m³/h, dimensions 395x1390x1120 mm, poids 165 kg, pression statique d'air nominale 150 Pa, pression sonore à 1 m 70 dBA, alimentation monophasée à 230 V, efficacité de récupération calorifique 70,2%, puissance calorifique de récupération 2,92 kW, puissance calorifique du compresseur 2,45 kW, puissance calorifique totale 5,37 kW, COP 6,6 (température de l'air extérieur -5°C avec l'humidité relative du 80% et température ambiante 20°C avec l'humidité relative du 50%), efficacité de récupération frigorifique 60,3%, puissance frigorifique de récupération 0,57 kW, puissance frigorifique du compresseur 2,43 kW, puissance frigorifique totale 3 kW, EER 2,8 (température de l'air extérieur 32°C avec l'humidité relative du 50% et température ambiante 26°C avec l'humidité relative du 50%), avec échangeur à plaques en aluminium de flux croisé avec bac de récupération des condensats, ventilateurs centrifuges à double aspiration avec des pales vers l'arrière, bypass avec servomoteur pour changement de mode d'opération de récupération en free-cooling, structure démontable à double panneau avec isolation en polyéthylène et polyester de 20 mm d'épaisseur, panneaux extérieurs en acier prépeint RAL 9002 et panneaux intérieurs en acier galvanisé, filtres à air classe G4, compresseur rotatif, batteries d'évaporation et de condensation en alliage de cuivre et d'aluminium, tableau électrique interne pour la gestion de tous les contrôles de puissance avec réglage avec microprocesseur pour la gestion automatique de la température ambiante, du free-cooling et du free-heating, de la commutation du mode chauffage/refroidissement et des cycles de décongélation, et écran pour la configuration des paramètres et pour la visualisation des valeurs. (matériau) | 1 | 2573206.92 | 2573206.920 |
| mt42www090 | U | Kit de support pour la suspension du plafond, constitué de quatre tiges filetées en acier galvanisé, avec leurs chevilles, écrous et rondelles correspondants. (matériau) | 1 | 4360 | 4360.000 |
| mo005 | h | Compagnon professionnel III/CP2 installateur de climatisation. (main-d'œuvre) | 2.091 | 717.33 | 1499.937 |
| mo104 | h | Ouvrier professionnel II/OP installateur de climatisation. (main-d'œuvre) | 2.091 | 520.85 | 1089.097 |
| % | % | Frais de chantier des unités d'ouvrage | 2 % | 2580155.954 | 51603.119 |
|  |  | Coûts directs |  |  | 2631759.073 |

## Ressources

**mt42lmf055a** U Récupérateur de chaleur air-air
Données techniques: Coût énergétique 9676.262 MJ; Émission de CO2 362.759 kg
Déchets:
- emballage: re150101 Emballages en papier et en carton. (composant de déchet); quantité 2.143 kg; Code CED 15 01 01; Masse de l'élément 1 kg; Volume 0.001333 m3
