# Équipement eau-eau, pompe à chaleur, pour production d'E.C.S. et chauffage

- Propriété du fichier: CYPE Ingenieros S.A.
- Format: FIEBDC-3/2016
- Logiciel: Générateur de prix de la construction. CYPE Ingenieros, S.A.
- Date: 14/12/2023
- Zone géographique: Algérie
- Devise: DZD
- Coûts indirects: 3 %
- Frais généraux: 13 %
- Bénéfice: 6 %
- TVA: 19 %

## T Équipements techniques

### TV Climatisation et ventilation

#### TVP PAC et roof-top

**TVP170** U Équipement eau-eau, pompe à chaleur, pour production d'E.C.S. et chauffage.
Pompe à chaleur eau-eau, pour gaz R-407C, classe d'efficacité énergétique A++, avec température de sortie de l'eau inférieure à 54°C, classe d'efficacité énergétique A++, avec température de sortie de l'eau supérieure à 54°C, puissance calorifique 13,3 kW, COP 5,6, puissance sonore 42 dBA, pression sonore 40 dBA, dimensions 740x600x650 mm, poids 149 kg, alimentation triphasée (400V/50Hz), avec échangeur à plaques externe, support de paroi avec kit de fixation pour l'échangeur à plaques, compteur d'énergie, résistance électrique d'appui configurable à 2 kW, à 4 kW et à 6 kW, pompes de circulation à haute efficacité dans le circuit primaire et dans le circuit de chauffage, vanne à 3 voies pour production d'E.C.S., groupes de sécurité dans le circuit primaire, dans le circuit de chauffage et dans le circuit pour production d'E.C.S., et contact SG-ready pour intégration dans un système de gestion énergétique intelligent et ballon échangeur d'E.C.S. en acier inoxydable AISI 316, de capacité 1000 litres, classe d'efficacité énergétique C. Totalement montée, connectée et mise en marche par l'entreprise installatrice pour le contrôle de son bon fonctionnement.
Inclut: Implantation de l'unité. Mise en place et fixation de l'unité et de ses accessoires. Connecté aux réseaux de conduction d'eau, électrique et de récupération des condensats. Mise en marche.
Critère pour le métré: Nombre d'unités prévues, selon documentation graphique du Projet.
Critère pour le mémoire: On mesurera le nombre d'unités réellement exécutées selon les spécifications du Projet.

| Code | U | Désignation | Quantité | Prix | Montant |
|---|---|---|---|---|---|
| mt42wol016c | U | Pompe à chaleur eau-eau, pour gaz R-407C, classe d'efficacité énergétique A++, avec température de sortie de l'eau inférieure à 54°C, classe d'efficacité énergétique A++, avec température de sortie de l'eau supérieure à 54°C, puissance calorifique 13,3 kW, COP 5,6, puissance sonore 42 dBA, pression sonore 40 dBA, dimensions 740x600x650 mm, poids 149 kg, alimentation triphasée (400V/50Hz), avec échangeur à plaques externe, support de paroi avec kit de fixation pour l'échangeur à plaques, compteur d'énergie, résistance électrique d'appui configurable à 2 kW, à 4 kW et à 6 kW, pompes de circulation à haute efficacité dans le circuit primaire et dans le circuit de chauffage, vanne à 3 voies pour production d'E.C.S., groupes de sécurité dans le circuit primaire, dans le circuit de chauffage et dans le circuit pour production d'E.C.S., et contact SG-ready pour intégration dans un système de gestion énergétique intelligent. (matériau) | 1 | 2328502.04 | 2328502.040 |
| mt42eco100fk | U | Ballon échangeur d'E.C.S. en acier inoxydable AISI 316, de capacité 1000 litres, classe d'efficacité énergétique C, de 930 mm de diamètre extérieur, 2058 mm de hauteur totale, 8 bar de pression de travail, avec serpentin en spirale annelé flexible de 8,3 m² de surface d'échange, isolation thermique en mousse rigide de polyuréthane injecté sans HCFC et finition extérieure avec recouvrement en PVC semi-rigide. (matériau) | 1 | 1400295.22 | 1400295.220 |
| mt37www060f | U | Clapet antipollution de laiton, avec tamis en acier inoxydable avec perforations de 0,5 mm de diamètre, avec filet de 1 1/4", pour une pression maximale de travail de 16 bar et une température maximale de 110°C. (matériau) | 1 | 2252.21 | 2252.210 |
| mt37www050e | U | Manchon antivibration, en caoutchouc, avec filet de 1 1/4", pour une pression maximale de travail de 10 bar. (matériau) | 4 | 4483.92 | 17935.680 |
| mt42www050 | U | Thermomètre bimétallique, diamètre de sphère de 100 mm, avec prise verticale, avec tube plongeur en 1/2", échelle de température de 0 à 120°C. (matériau) | 1 | 10926.31 | 10926.310 |
| mt37sve010d | U | Vanne à sphère en laiton nickelé à visser de 1". (matériau) | 4 | 1466.18 | 5864.720 |
| mt37sve010e | U | Vanne à sphère en laiton nickelé à visser de 1 1/4". (matériau) | 4 | 2024.34 | 8097.360 |
| mo005 | h | Compagnon professionnel III/CP2 installateur de climatisation. (main-d'œuvre) | 11.147 | 691.06 | 7703.246 |
| mo104 | h | Ouvrier professionnel II/OP installateur de climatisation. (main-d'œuvre) | 11.147 | 501.84 | 5594.010 |
| % | % | Frais de chantier des unités d'ouvrage | 2 % | 3787170.796 | 75743.416 |
|  |  | Coûts directs |  |  | 3862914.212 |

## Ressources

**mt42eco100fk** U Ballon échangeur d'E.C.S. en acier inoxydable AISI 316
Données techniques: Coût énergétique 10724.068 MJ; Émission de CO2 958.941 kg
Déchets:
- emballage: re150101 Emballages en papier et en carton. (composant de déchet); quantité 2.855 kg; Code CED 15 01 01; Masse de l'élément 1 kg; Volume 0.001333 m3
- emballage: re170201 Bois. (composant de déchet); quantité 0.69 kg; Code CED 17 02 01; Masse de l'élément 1 kg; Volume 0.000909 m3

**mt37www060f** U Clapet antipollution de laiton
Données techniques: Coût énergétique 860.723 MJ; Émission de CO2 61.001 kg
Déchets:
- emballage: re150101 Emballages en papier et en carton; quantité 0.072 kg

**mt37www050e** U Manchon antivibration, en caoutchouc, avec filet de 1 1/4", pour une pression maximale de travail de 10 bar
Données techniques: Coût énergétique 185.212 MJ; Émission de CO2 16.468 kg
Déchets:
- emballage: re150101 Emballages en papier et en carton; quantité 0.072 kg

**mt37sve010d** U Vanne à sphère en laiton nickelé à visser de 1"
Données techniques: Coût énergétique 843.399 MJ; Émission de CO2 56.701 kg
Déchets:
- emballage: re150101 Emballages en papier et en carton; quantité 0.072 kg

**mt37sve010e** U Vanne à sphère en laiton nickelé à visser de 1 1/4"
Données techniques: Coût énergétique 1282.649 MJ; Émission de CO2 86.201 kg
Déchets:
- emballage: re150101 Emballages en papier et en carton; quantité 0.072 kg
